# Mampara separadora de protección, suspendida del techo

- Propiedad del archivo: CYPE INGENIEROS, S.A.
- Formato: FIEBDC-3/2002
- Ámbito geográfico: Región de Murcia
- Divisa: EUR
- Costes indirectos: 3.00 %
- IVA: 21.00 %

## Y Seguridad y salud

### YV Seguridad frente al contagio de COVID-19

#### YVM Mamparas separadoras de protección

**YVM030** Ud Mampara separadora de protección, suspendida del techo.
Mampara separadora de protección, suspendida del techo, de 600x400 mm, de metacrilato transparente de 4 mm de espesor, con un agujero en cada una de las esquinas superiores, para protección frente a riesgos biológicos. Incluso elementos de fijación al techo y cable de acero para suspensión de 2 m de longitud.
Incluye: Montaje y fijación del elemento.
Criterio de medición de proyecto: Número de unidades previstas, según documentación gráfica de Proyecto.
Criterio de medición de obra: Se medirá el número de unidades realmente colocadas según especificaciones de Proyecto.

| Código | Ud | Descripción | Rendimiento | Precio | Importe |
|---|---|---|---|---|---|
| mt50mpc030b | Ud | Mampara separadora de protección, suspendida del techo, de 600x400 mm, de metacrilato transparente de 4 mm de espesor, con un agujero en cada una de las esquinas superiores, para proporcionar una barrera física y establecer una distancia de seguridad. (material) | 1.000 | 36.08 | 36.08 |
| mt50spr140c | Ud | Gancho de fijación de 8 mm de diámetro, de acero galvanizado en caliente. (material) | 2.000 | 0.91 | 1.82 |
| mt52dep400c | m | Cable de acero trenzado de 3,5 mm de diámetro. (material) | 2.000 | 2.03 | 4.06 |
| mo011 | h | Oficial 1ª montador. (mano de obra) | 0.199 | 23.16 | 4.61 |
| mo080 | h | Ayudante montador. (mano de obra) | 0.199 | 21.78 | 4.33 |
| % | % | Costes directos complementarios | 2 % | 50.90 | 1.02 |
|  |  | Costes directos |  |  | 51.92 |
