# Transporte de plataforma elevadora

- Propiedad del archivo: CYPE Ingenieros S.A.
- Formato: FIEBDC-3/2016
- Programa: Generador de precios de la construcción. CYPE Ingenieros, S.A.
- Fecha: 03/10/2024
- Ámbito geográfico: Región de Murcia
- Divisa: EUR
- Costes indirectos: 3 %
- IVA: 21 %

## 0 Actuaciones previas

### 0X Andamios y maquinaria de elevación

#### 0XP Plataformas elevadoras

**0XP020** Ud Transporte de plataforma elevadora.
Transporte a obra y retirada de plataforma elevadora de tijera, motor eléctrico, de 10 m de altura máxima de trabajo.
Criterio de medición de proyecto: Número de unidades previstas, según documentación gráfica de Proyecto.
Criterio de medición de obra: Se medirá el número de unidades realmente ejecutadas según especificaciones de Proyecto.

| Código | Ud | Descripción | Rendimiento | Precio | Importe |
|---|---|---|---|---|---|
| mq07ple020eb | Ud | Transporte a obra y retirada de plataforma elevadora de tijera, motor eléctrico, de 10 m de altura máxima de trabajo. (maquinaria) | 1 | 107 | 107.000 |
| % | % | Costes directos complementarios | 2 % | 107.000 | 2.140 |
|  |  | Costes directos |  |  | 109.140 |
