# Alquiler de grúa torre

- Propiedad del archivo: CYPE Ingenieros S.A.
- Formato: FIEBDC-3/2016
- Programa: Generador de precios de la construcción. CYPE Ingenieros, S.A.
- Fecha: 08/03/2024
- Ámbito geográfico: Región de Murcia
- Divisa: EUR
- Costes indirectos: 3 %
- IVA: 21 %

## 0 Actuaciones previas

### 0X Andamios y maquinaria de elevación

#### 0XT Grúas torre

**0XT010** Ud Alquiler de grúa torre.
Alquiler mensual de grúa torre de obra para elevación y transporte de materiales, formada por torre metálica, brazo horizontal giratorio de 35 m de flecha, 750 kg de carga máxima en punta y 28 m de altura bajo gancho y motores de orientación, elevación y distribución o traslación de la carga.
Criterio de valoración económica: El precio incluye el mantenimiento y el seguro de responsabilidad civil.
Incluye: Revisión periódica para garantizar su estabilidad y condiciones de seguridad.
Criterio de medición de proyecto: Número de unidades previstas, según documentación gráfica de Proyecto.
Criterio de medición de obra: Amortización en forma de alquiler mensual, según condiciones definidas en el contrato suscrito con la empresa suministradora.

| Código | Ud | Descripción | Rendimiento | Precio | Importe |
|---|---|---|---|---|---|
| mq07gto010gc | Ud | Alquiler mensual de grúa torre para transporte de materiales de 35 m de flecha, 750 kg de carga máxima en punta y 28 m de altura bajo gancho, incluso telemando, mantenimiento y seguro de responsabilidad civil. (maquinaria) | 1 | 1553.44 | 1553.440 |
| % | % | Costes directos complementarios | 2 % | 1553.440 | 31.069 |
|  |  | Costes directos |  |  | 1584.509 |
