# Tramo de empotramiento de grúa torre

- Propiedad del archivo: CYPE Ingenieros S.A.
- Formato: FIEBDC-3/2016
- Programa: Generador de precios de la construcción. CYPE Ingenieros, S.A.
- Fecha: 08/03/2024
- Ámbito geográfico: Región de Murcia
- Divisa: EUR
- Costes indirectos: 3 %
- IVA: 21 %

## 0 Actuaciones previas

### 0X Andamios y maquinaria de elevación

#### 0XT Grúas torre

**0XT011** Ud Tramo de empotramiento de grúa torre.
Tramo de empotramiento de grúa torre para transporte de materiales de 40 m de flecha, 750 kg de carga máxima en punta y 30 m de altura bajo gancho en la cimentación. Incluso certificado de fabricación.
Criterio de valoración económica: El precio no incluye la cimentación.
Incluye: Montaje y colocación de los componentes.
Criterio de medición de proyecto: Número de unidades previstas, según documentación gráfica de Proyecto.
Criterio de medición de obra: Se medirá el número de unidades realmente ejecutadas según especificaciones de Proyecto.

| Código | Ud | Descripción | Rendimiento | Precio | Importe |
|---|---|---|---|---|---|
| mt07www020jd | Ud | Suministro y colocación de tramo de empotramiento de grúa torre para transporte de materiales de 40 m de flecha, 750 kg de carga máxima en punta y 30 m de altura bajo gancho. (material) | 1 | 1825 | 1825.000 |
| % | % | Costes directos complementarios | 2 % | 1825.000 | 36.500 |
|  |  | Costes directos |  |  | 1861.500 |
