# Instalación de equipo de sistema Wellpoint

- Propiedad del archivo: CYPE Ingenieros S.A.
- Formato: FIEBDC-3/2016
- Programa: Generador de precios de la construcción. CYPE Ingenieros, S.A.
- Fecha: 03/10/2024
- Ámbito geográfico: Región de Murcia
- Divisa: EUR
- Costes indirectos: 3 %
- IVA: 21 %

## A Acondicionamiento del terreno

### AH Achiques y agotamientos

#### AHW Sistema Wellpoint

**AHW020** Ud Instalación de equipo de sistema Wellpoint.
Instalación de equipo completo para rebajamiento del nivel freático, sistema de drenaje Wellpoint, compuesto por un máximo de 40 lanzas o puntas filtrantes de 5 a 6 m de longitud, colocadas en perforaciones alrededor del área a drenar y unidas, mediante latiguillos de presión, a un colector perimetral de hasta 70 m de longitud, por el cual el agua es aspirada, gracias a una bomba de vacío de 8,8 kW de potencia. Incluso tubería de desagüe de 6" de diámetro y hasta 50 m de longitud, desde colector perimetral al punto de vertido y línea de conexión a la red eléctrica de hasta 25 m de longitud.
Criterio de valoración económica: El precio incluye el desplazamiento a la obra del personal especializado.
Incluye: Replanteo. Perforación del terreno. Inserción de las lanzas en las perforaciones. Instalación del colector perimetral. Instalación de la tubería de desagüe. Conexión de las lanzas al colector perimetral. Instalación de las bombas y conexión a la red.
Criterio de medición de proyecto: Número de unidades previstas, según documentación gráfica de Proyecto.
Criterio de medición de obra: Se medirá el número de unidades realmente ejecutadas según especificaciones de Proyecto.

| Código | Ud | Descripción | Rendimiento | Precio | Importe |
|---|---|---|---|---|---|
| mq12swp030a | Ud | Instalación de equipo de sistema de drenaje Wellpoint, compuesto por un máximo de 40 lanzas o puntas filtrantes de 5 a 6 m de longitud, colocadas en perforaciones alrededor del área a drenar y unidas, mediante latiguillos de presión, a un colector perimetral de hasta 70 m de longitud, por el cual el agua es aspirada, gracias a una bomba de vacío de 8,8 kW de potencia, incluso tubería de desagüe de 6" de diámetro y hasta 50 m de longitud, desde colector perimetral al punto de vertido y línea de conexión a la red eléctrica de hasta 25 m de longitud. (maquinaria) | 1 | 1635.03 | 1635.030 |
| % | % | Costes directos complementarios | 2 % | 1635.030 | 32.701 |
|  |  | Costes directos |  |  | 1667.731 |
