# Encachado en caja para base de solera

- Propiedad del archivo: CYPE Ingenieros S.A.
- Formato: FIEBDC-3/2016
- Programa: Generador de precios de la construcción. CYPE Ingenieros, S.A.
- Fecha: 03/10/2024
- Ámbito geográfico: Región de Murcia
- Divisa: EUR
- Costes indirectos: 3 %
- IVA: 21 %

## A Acondicionamiento del terreno

### AN Nivelación

#### ANE Encachados

**ANE010** m² Encachado en caja para base de solera.
Encachado en caja para base de solera de 20 cm de espesor, mediante relleno y extendido en tongadas de espesor no superior a 20 cm de gravas procedentes de cantera caliza de 40/80 mm; y posterior compactación mediante equipo manual con bandeja vibrante, sobre la explanada homogénea y nivelada.
Criterio de valoración económica: El precio no incluye la ejecución de la explanada.
Incluye: Transporte y descarga del material de relleno a pie de tajo. Extendido del material de relleno en tongadas de espesor uniforme. Humectación o desecación de cada tongada. Compactación y nivelación.
Criterio de medición de proyecto: Superficie medida según documentación gráfica de Proyecto.
Criterio de medición de obra: Se medirá la superficie realmente ejecutada según especificaciones de Proyecto.

| Código | Ud | Descripción | Rendimiento | Precio | Importe |
|---|---|---|---|---|---|
| mt01are010a | m³ | Grava de cantera de piedra caliza, de 40 a 70 mm de diámetro. (material) | 0.22 | 18.75 | 4.125 |
| mq01pan010a | h | Pala cargadora sobre neumáticos de 120 kW/1,9 m³. (maquinaria) | 0.011 | 45.06 | 0.496 |
| mq02rod010d | h | Bandeja vibrante de guiado manual, de 300 kg, anchura de trabajo 70 cm, reversible. (maquinaria) | 0.011 | 7.16 | 0.079 |
| mq02cia020j | h | Camión cisterna, de 8 m³ de capacidad. (maquinaria) | 0.011 | 118.9 | 1.308 |
| mo113 | h | Peón ordinario construcción. (mano de obra) | 0.209 | 21.19 | 4.429 |
| % | % | Costes directos complementarios | 2 % | 10.437 | 0.209 |
|  |  | Costes directos |  |  | 10.646 |

Residuos:
- colocación: mt01are010a Grava de cantera de piedra caliza, de 40 a 70 mm de diámetro; factor de residuo 0.00779798

## Recursos

**mt01are010a** m³ Grava de cantera de piedra caliza, de 40 a 70 mm de diámetro
Datos técnicos: Coste energético 146.250 MJ; Emisión de CO2 7.800 kg; Código LER 01 04 08; Masa del elemento 1950 kg; Volumen 1.3 m3
