# Perforación en roca o capas duras del terreno para muros pantalla

- Propiedad del archivo: CYPE Ingenieros S.A.
- Formato: FIEBDC-3/2016
- Programa: Generador de precios de la construcción. CYPE Ingenieros, S.A.
- Fecha: 03/10/2024
- Ámbito geográfico: Región de Murcia
- Divisa: EUR
- Costes indirectos: 3 %
- IVA: 21 %

## C Cimentaciones

### CC Contenciones

#### CCP Muros pantalla

**CCP034** h Perforación en roca o capas duras del terreno para muros pantalla.
Perforación mediante el uso de máquina perforadora de widia, en roca o capas duras del terreno para el empotramiento de los paneles del muro pantalla, o picado de las zonas duras del terreno, que bloquean la excavación con cuchara bivalva, para la formación del muro pantalla.
Criterio de valoración económica: El precio incluye el desplazamiento, montaje y desmontaje en obra del equipo de perforación.
Incluye: Montaje del equipo. Perforación del terreno. Desmontaje del equipo. Limpieza de la zona afectada.
Criterio de medición de proyecto: Tiempo estimado según estudio geotécnico del terreno.
Criterio de medición de obra: Amortización en forma de alquiler por horas, según condiciones definidas en el contrato suscrito con la empresa suministradora.

| Código | Ud | Descripción | Rendimiento | Precio | Importe |
|---|---|---|---|---|---|
| mq03pae090 | h | Máquina perforadora equipada con hélice provista de picas de widia. (maquinaria) | 1 | 298.67 | 298.670 |
| % | % | Costes directos complementarios | 2 % | 298.670 | 5.973 |
|  |  | Costes directos |  |  | 304.643 |
