# Anclaje provisional de muro pantalla

- Propiedad del archivo: CYPE Ingenieros S.A.
- Formato: FIEBDC-3/2016
- Programa: Generador de precios de la construcción. CYPE Ingenieros, S.A.
- Fecha: 03/10/2024
- Ámbito geográfico: Región de Murcia
- Divisa: EUR
- Costes indirectos: 3 %
- IVA: 21 %

## C Cimentaciones

### CC Contenciones

#### CCP Muros pantalla

**CCP081** m Anclaje provisional de muro pantalla.
Anclaje provisional de muro pantalla al terreno, con inclinación de 30° respecto al plano horizontal, hasta 17,5 m de longitud, para asegurar la estabilidad del muro pantalla durante los trabajos de excavación de las tierras, hasta que se rigidice definitivamente el muro mediante sus uniones con el resto de la estructura, durante un tiempo de servicio inferior a 2 años, compuesto de los siguientes trabajos: extracción de tierras con medios mecánicos, mediante perforación del muro pantalla y del terreno, con entubación de 114 mm de diámetro exterior; introducción de 3 cables formados por cordones trenzados de acero de 0,6" (15,2 mm) de diámetro nominal, engrasados y envainados en tubo de PE; inyección a presión mediante el sistema de inyección única global (IU), de lechada de cemento CEM I 42,5N, con una relación agua/cemento de 0,4, dosificada en peso, para protección y formación del bulbo; fijación de los cables a la cabeza de anclaje formada por placa de apoyo y cuña de acero; tesado de los cables con gato de tesado multifilar y central hidráulica, una vez fraguada la lechada de cemento; sellado de la perforación y puesta en servicio, y carga manual de escombros sobre camión o contenedor.
Incluye: Perforación de la pantalla y el terreno. Colocación de los cables. Inyección de la lechada. Colocación de la cabeza de anclaje. Fijación de los cables a la cabeza de anclaje. Tesado de los cables. Sellado de la perforación. Destesado. Limpieza de los restos generados. Carga manual de escombros sobre camión o contenedor. Realización de pruebas de servicio.
Criterio de medición de proyecto: Longitud medida desde la cara de apoyo de la cabeza de anclaje hasta el extremo del bulbo, según documentación gráfica de Proyecto.
Criterio de medición de obra: Se medirá la longitud total del cable de los anclajes ejecutados según especificaciones de Proyecto.

| Código | Ud | Descripción | Rendimiento | Precio | Importe |
|---|---|---|---|---|---|
| mt07aav110a | m | Cable formado por cordones de acero UNE 36094 Y 1860 S7, de 0,6" (15,2 mm) de diámetro nominal y 1860 MPa de carga unitaria máxima, para anclajes al terreno. (material) | 2 | 2.91 | 5.820 |
| mt07aav120a | m | Tubo de polietileno de alta densidad (PEAD/HDPE), para envainar los cables en anclajes al terreno. (material) | 1 | 6.79 | 6.790 |
| mt08aaa010a | m³ | Agua. (material) | 0.01 | 1.5 | 0.015 |
| mt08cem010c | kg | Cemento Portland CEM I 42,5 N, en sacos, según UNE-EN 197-1. (material) | 25 | 0.11 | 2.750 |
| mt07aav105 | Ud | Repercusión, por metro de anclaje provisional de muro pantalla, de cabeza de anclaje, para un máximo de siete cables de 0,6" (15,2 mm) de diámetro nominal, formada por placa de apoyo y cuñas de acero, incluso tesado y puesta en servicio de la misma. (material) | 1 | 32.4 | 32.400 |
| mq03pan020a | h | Equipo mecánico para realización de los trabajos de perforación del muro y del terreno, con o sin entubación para anclaje provisional de muro pantalla. (maquinaria) | 0.5 | 31.36 | 15.680 |
| mo042 | h | Oficial 1ª estructurista. (mano de obra) | 0.498 | 23.46 | 11.683 |
| mo089 | h | Ayudante estructurista. (mano de obra) | 0.498 | 22.67 | 11.290 |
| % | % | Costes directos complementarios | 2 % | 86.428 | 1.729 |
|  |  | Costes directos |  |  | 88.157 |

Residuos:
- colocación: mt07aav110a; factor de residuo 0.014044
- colocación: mt07aav120a Tubo de polietileno de alta densidad (PEAD/HDPE), para envainar los cables en anclajes al terreno; factor de residuo 0.0414261
- colocación: mt08cem010c Cemento Portland CEM I 42,5 N, en sacos, según UNE-EN 197-1; factor de residuo 0.0063

## Recursos

**mt07aav110a** m Cable formado por cordones de acero UNE 36094 Y 1860 S7
Datos técnicos: Coste energético 4.285 MJ; Emisión de CO2 0.281 kg; Código LER 17 04 11; Masa del elemento 0.432 kg; Volumen 0.000288 m3
Residuos:
- embalaje: re150101 Envases de papel y cartón. (componente de residuo); rendimiento 0.071 kg; Código LER 15 01 01; Masa del elemento 1 kg; Volumen 0.001333 m3

**mt07aav120a** m Tubo de polietileno de alta densidad (PEAD/HDPE), para envainar los cables en anclajes al terreno
Datos técnicos: Coste energético 389.225 MJ; Emisión de CO2 13.533 kg; Código LER 17 02 03; Masa del elemento 2.8 kg; Volumen 0.004667 m3
Residuos:
- embalaje: re170201 Madera. (componente de residuo); rendimiento 0.041 kg; Código LER 17 02 01; Masa del elemento 1 kg; Volumen 0.000909 m3

**mt08aaa010a** m³ Agua
Datos técnicos: Coste energético 60.000 MJ; Emisión de CO2 30.000 kg

**mt08cem010c** kg Cemento Portland CEM I 42,5 N, en sacos, según UNE-EN 197-1
Datos técnicos: Coste energético 7.174 MJ; Emisión de CO2 0.904 kg; Código LER 17 01 01; Masa del elemento 1 kg; Volumen 0.000667 m3
Residuos:
- embalaje: re150101 Envases de papel y cartón; rendimiento 0.014 kg
- embalaje: re170201 Madera; rendimiento 0.001 kg
- embalaje: re170203 Plástico. (componente de residuo); rendimiento 0.003 kg; Código LER 17 02 03; Masa del elemento 1 kg; Volumen 0.001667 m3
