# Hormigón en masa con cal

- Propiedad del archivo: CYPE Ingenieros S.A.
- Formato: FIEBDC-3/2016
- Programa: Generador de precios de la construcción. CYPE Ingenieros, S.A.
- Fecha: 08/03/2024
- Ámbito geográfico: Región de Murcia
- Divisa: EUR
- Costes indirectos: 3 %
- IVA: 21 %

## C Cimentaciones

### CH Hormigones, aceros y encofrados

#### CHH Hormigones

**CHH025** m³ Hormigón en masa con cal.
Hormigón en masa con cal hidráulica natural, tipo NHL 5, con una resistencia a compresión a 90 días mayor o igual a 11,5 Mpa (115 kg/cm²), preparado en obra y vertido con medios manuales, para formación de cimentación.
Incluye: Preparación del hormigón. Vertido y compactación del hormigón. Curado del hormigón.
Criterio de medición de proyecto: Volumen teórico, según documentación gráfica de Proyecto.
Criterio de medición de obra: Se medirá el volumen teórico ejecutado según especificaciones de Proyecto, sin incluir los incrementos por excesos de excavación no autorizados.

| Código | Ud | Descripción | Rendimiento | Precio | Importe |
|---|---|---|---|---|---|
| mt08aaa010a | m³ | Agua. (material) | 0.249 | 1.5 | 0.374 |
| mt01arg008a | m³ | Arena, de tamaño máximo 0/3 mm. (material) | 0.41 | 16.65 | 6.827 |
| mt01arg008c | m³ | Arena, de tamaño máximo 3/8 mm. (material) | 0.41 | 20.9 | 8.569 |
| mt01arg008d | m³ | Gravilla, de tamaño máximo 8/16 mm. (material) | 0.546 | 23.6 | 12.886 |
| mt08cal020c | kg | Cal hidráulica natural tipo NHL 5, en sacos, según UNE-EN 459-1. (material) | 477.75 | 0.65 | 310.538 |
| mq06hor010 | h | Hormigonera eléctrica con una capacidad de amasado de 160 l. (maquinaria) | 0.63 | 3.45 | 2.174 |
| mo045 | h | Oficial 1ª estructurista, en trabajos de puesta en obra del hormigón. (mano de obra) | 0.05 | 23.46 | 1.173 |
| mo092 | h | Ayudante estructurista, en trabajos de puesta en obra del hormigón. (mano de obra) | 0.249 | 22.67 | 5.645 |
| mo113 | h | Peón ordinario construcción. (mano de obra) | 1.045 | 21.19 | 22.144 |
| mo112 | h | Peón especializado construcción. (mano de obra) | 1.095 | 21.72 | 23.783 |
| % | % | Costes directos complementarios | 2 % | 394.113 | 7.882 |
|  |  | Costes directos |  |  | 401.995 |

Residuos:
- colocación: mt01arg008a Arena, de tamaño máximo 0/3 mm; factor de residuo 0.00810101
- colocación: mt01arg008c Arena, de tamaño máximo 3/8 mm; factor de residuo 0.00748773
- colocación: mt01arg008d Gravilla, de tamaño máximo 8/16 mm; factor de residuo 0.00709812
- colocación: mt08cal020c Cal hidráulica natural tipo NHL 5, en sacos, según UNE-EN 459-1; factor de residuo 0.021

## Recursos

**mt08aaa010a** m³ Agua
Datos técnicos: Coste energético 60.000 MJ; Emisión de CO2 30.000 kg

**mt01arg008a** m³ Arena, de tamaño máximo 0/3 mm
Datos técnicos: Coste energético 146.250 MJ; Emisión de CO2 7.800 kg; Código LER 01 04 08; Masa del elemento 1950 kg; Volumen 1.3 m3

**mt01arg008c** m³ Arena, de tamaño máximo 3/8 mm
Datos técnicos: Coste energético 146.250 MJ; Emisión de CO2 7.800 kg; Código LER 01 04 08; Masa del elemento 1950 kg; Volumen 1.3 m3

**mt01arg008d** m³ Gravilla, de tamaño máximo 8/16 mm
Datos técnicos: Coste energético 146.250 MJ; Emisión de CO2 7.800 kg; Código LER 01 04 08; Masa del elemento 1950 kg; Volumen 1.3 m3

**mt08cal020c** kg Cal hidráulica natural tipo NHL 5, en sacos, según UNE-EN 459-1
Datos técnicos: Coste energético 5.254 MJ; Emisión de CO2 0.234 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
