# Descabezado de pilote de hormigón armado

- Propiedad del archivo: CYPE Ingenieros S.A.
- Formato: FIEBDC-3/2016
- Programa: Generador de precios de la construcción. CYPE Ingenieros, S.A.
- Fecha: 08/03/2024
- Ámbito geográfico: Región de Murcia
- Divisa: EUR
- Costes indirectos: 3 %
- IVA: 21 %

## C Cimentaciones

### CP Profundas

#### CPI Pilotes "in situ"

**CPI200** m Descabezado de pilote de hormigón armado.
Descabezado de pilote de hormigón armado, de 55 cm de diámetro, mediante picado del hormigón de la cabeza del pilote que no reúne las características mecánicas necesarias, con descabezador hidráulico, y carga de los escombros procedentes del descabezado sobre camión o contenedor.
Incluye: Descabezado. Doblado de armaduras. Limpieza y carga de los escombros procedentes del descabezado sobre camión o contenedor.
Criterio de medición de proyecto: Longitud medida según documentación gráfica de Proyecto.
Criterio de medición de obra: Se medirá la longitud realmente ejecutada según especificaciones de Proyecto.

| Código | Ud | Descripción | Rendimiento | Precio | Importe |
|---|---|---|---|---|---|
| mq01exn060 | h | Retroexcavadora sobre neumáticos, de 85 kW, equipada con descabezador hidráulico para pilotes. (maquinaria) | 0.16 | 72.8 | 11.648 |
| mq01exn010i | h | Miniretroexcavadora sobre neumáticos, de 37,5 kW. (maquinaria) | 0.006 | 51.18 | 0.307 |
| mo112 | h | Peón especializado construcción. (mano de obra) | 0.159 | 21.72 | 3.453 |
| % | % | Costes directos complementarios | 2 % | 15.408 | 0.308 |
|  |  | Costes directos |  |  | 15.716 |

Residuos:
- demolición: ruo170101 Hormigón (hormigones, morteros y prefabricados). (componente de residuo); rendimiento 475.165 kg; Código LER 17 01 01; Masa del elemento 1 kg; Volumen 0.000667 m3
- demolición: ruo170405 Hierro y acero. (componente de residuo); rendimiento 8.1 kg; Código LER 17 04 05; Masa del elemento 1 kg; Volumen 0.000476 m3
