# Transporte, puesta en obra y retirada de equipo completo de micropilotes "GEONOVATEK"

- Propiedad del archivo: CYPE Ingenieros S.A.
- Formato: FIEBDC-3/2016
- Programa: Generador de precios de la construcción. CYPE Ingenieros, S.A.
- Fecha: 03/10/2024
- Ámbito geográfico: Región de Murcia
- Divisa: EUR
- Costes indirectos: 3 %
- IVA: 21 %

## C Cimentaciones

### CP Profundas

#### CPM Micropilotes

**CPM003** Ud Transporte, puesta en obra y retirada de equipo completo de micropilotes "GEONOVATEK".
Transporte, puesta en obra y retirada de equipo completo "GEONOVATEK" para la ejecución de micropilotes, a una distancia de hasta 150 km.
Criterio de valoración económica: El precio incluye el desplazamiento a la obra del personal especializado y el transporte de los materiales.
Incluye: Transporte a la obra. Montaje del equipo. Desmontaje del equipo. Retirada del equipo.
Criterio de medición de proyecto: Número de unidades previstas, según documentación gráfica de Proyecto.
Criterio de medición de obra: Se medirá el número de unidades realmente ejecutadas según especificaciones de Proyecto.

| Código | Ud | Descripción | Rendimiento | Precio | Importe |
|---|---|---|---|---|---|
| mq03pva040a | Ud | Transporte, puesta en obra y retirada de equipo completo "GEONOVATEK" para ejecución de micropilotes, a una distancia de hasta 150 km. (maquinaria) | 1 | 1662 | 1662.000 |
| % | % | Costes directos complementarios | 2 % | 1662.000 | 33.240 |
|  |  | Costes directos |  |  | 1695.240 |
