# Pilote roscado metálico de una hélice

- Propiedad del archivo: CYPE Ingenieros S.A.
- Formato: FIEBDC-3/2016
- Programa: Generador de precios de la construcción. CYPE Ingenieros, S.A.
- Fecha: 08/03/2024
- Ámbito geográfico: Región de Murcia
- Divisa: EUR
- Costes indirectos: 3 %
- IVA: 21 %

## C Cimentaciones

### CP Profundas

#### CPR Pilotes roscados

**CPR010** m Pilote roscado metálico de una hélice.
Pilote roscado metálico de una hélice, reutilizable, con capacidad de carga máxima a compresión de 200 kN, con fuste de tubo de acero galvanizado de 105 mm de diámetro exterior y 6 mm de espesor, atornillado directamente en el terreno sin perforación previa.
Criterio de valoración económica: El precio no incluye el soporte metálico para apoyo del elemento estructural.
Incluye: Replanteo y trazado del eje del pilote. Acoplamiento del pilote al equipo de atornillado. Atornillado del pilote. Desacoplamiento del pilote del equipo de atornillado. Replanteo, marcado y corte de la parte sobrante del pilote roscado.
Criterio de medición de proyecto: Longitud medida según documentación gráfica de Proyecto, desde la punta hasta la cara inferior del soporte metálico utilizado para el apoyo del elemento estructural.
Criterio de medición de obra: Se medirá la longitud del pilote realmente ejecutado según especificaciones de Proyecto, desde la punta hasta la cara inferior del soporte metálico utilizado para el apoyo del elemento estructural.

| Código | Ud | Descripción | Rendimiento | Precio | Importe |
|---|---|---|---|---|---|
| mt07pir010h | m | Pilote roscado metálico de una hélice, reutilizable, con capacidad de carga máxima a compresión de 200 kN, con fuste de tubo de acero galvanizado de 105 mm de diámetro exterior y 6 mm de espesor. (material) | 1 | 92.57 | 92.570 |
| mq03pir030 | h | Equipo completo para atornillado de pilotes roscados. (maquinaria) | 0.2 | 74.49 | 14.898 |
| mo042 | h | Oficial 1ª estructurista. (mano de obra) | 0.199 | 23.46 | 4.669 |
| mo089 | h | Ayudante estructurista. (mano de obra) | 0.199 | 22.67 | 4.511 |
| % | % | Costes directos complementarios | 2 % | 116.648 | 2.333 |
|  |  | Costes directos |  |  | 118.981 |

Residuos:
- colocación: mt07pir010h; factor de residuo 1

## Recursos

**mt07pir010h** m Pilote roscado metálico de una hélice
Datos técnicos: Coste energético 128.010 MJ; Emisión de CO2 13.056 kg; Código LER 17 04 05; Masa del elemento 5.1 kg; Volumen 0.002429 m3
