# Descabezado de pilote-pantalla (barrette)

- Propiedad del archivo: CYPE Ingenieros S.A.
- Formato: FIEBDC-3/2016
- Programa: Generador de precios de la construcción. CYPE Ingenieros, S.A.
- Fecha: 03/10/2024
- Ámbito geográfico: Región de Murcia
- Divisa: EUR
- Costes indirectos: 3 %
- IVA: 21 %

## C Cimentaciones

### CP Profundas

#### CPZ Pilotes-pantalla (barrettes)

**CPZ051** m Descabezado de pilote-pantalla (barrette).
Descabezado de pilote-pantalla (barrette), de 35 cm de espesor, mediante el repicado mecánico con martillo rompedor del tramo comprendido entre el nivel de llenado del hormigón y el nivel de descabezado, hasta asegurar la ausencia de hormigón contaminado por lodos y la calidad descrita en el Proyecto, y carga de escombros sobre camión o contenedor.
Incluye: Replanteo, marcado y corte del nivel de descabezado. Picado mecánico con martillo rompedor del hormigón contaminado existente en la coronación del pilote-pantalla (barrette). Picado manual con compresor portátil de los restos del descabezado. Enderezado de las armaduras. Limpieza de la superficie de hormigón. Recogida de restos. Carga de escombros sobre camión o contenedor.
Criterio de medición de proyecto: Longitud medida según documentación gráfica de Proyecto, considerando que la cota final de hormigonado rebasará a la teórica en al menos 30 cm.
Criterio de medición de obra: Se medirá la longitud realmente ejecutada según especificaciones de Proyecto.

| Código | Ud | Descripción | Rendimiento | Precio | Importe |
|---|---|---|---|---|---|
| mq01exn050c | h | Retroexcavadora sobre neumáticos, de 85 kW, con martillo rompedor. (maquinaria) | 0.343 | 72.8 | 24.970 |
| mq05pdm010a | h | Compresor portátil eléctrico 2 m³/min de caudal. (maquinaria) | 0.751 | 4.27 | 3.207 |
| mq05mai030 | h | Martillo neumático. (maquinaria) | 1.502 | 4.57 | 6.864 |
| mo112 | h | Peón especializado construcción. (mano de obra) | 1.921 | 21.72 | 41.724 |
| mo113 | h | Peón ordinario construcción. (mano de obra) | 0.961 | 21.19 | 20.364 |
| % | % | Costes directos complementarios | 2 % | 97.129 | 1.943 |
|  |  | Costes directos |  |  | 99.072 |

Residuos:
- demolición: ruo170101 Hormigón (hormigones, morteros y prefabricados). (componente de residuo); rendimiento 241.5 kg; Código LER 17 01 01; Masa del elemento 1 kg; Volumen 0.000667 m3
- demolición: ruo170405 Hierro y acero. (componente de residuo); rendimiento 1.695 kg; Código LER 17 04 05; Masa del elemento 1 kg; Volumen 0.000476 m3
