# Armadura de refuerzo PSB "PEIKKO", para losa de cimentación

- Propiedad del archivo: CYPE Ingenieros S.A.
- Formato: FIEBDC-3/2016
- Programa: Generador de precios de la construcción. CYPE Ingenieros, S.A.
- Fecha: 03/10/2024
- Ámbito geográfico: Región de Murcia
- Divisa: EUR
- Costes indirectos: 3 %
- IVA: 21 %

## C Cimentaciones

### CS Superficiales

#### CSP Pernos de punzonamiento

**CSP010** Ud Armadura de refuerzo PSB "PEIKKO", para losa de cimentación.
Armadura de refuerzo PSB-14/500-5 "PEIKKO" formada por 5 anclajes con doble cabeza cónica fabricados con barras corrugadas de acero UNE-EN 10080 B 500 B de 14 mm de diámetro y 500 mm de altura, conectados por un perfil de montaje S235JR, con Evaluación Técnica Europea ETE 13/0151, para losa de cimentación.
Incluye: Montaje y colocación de la armadura. Sujeción de la armadura.
Criterio de medición de proyecto: Número de unidades previstas, según documentación gráfica de Proyecto.
Criterio de medición de obra: Se medirá el número de unidades realmente ejecutadas según especificaciones de Proyecto.

| Código | Ud | Descripción | Rendimiento | Precio | Importe |
|---|---|---|---|---|---|
| mt07pkk010cL1e | Ud | Armadura de refuerzo PSB-14/500-5 "PEIKKO" formada por 5 anclajes con doble cabeza cónica fabricados con barras corrugadas de acero UNE-EN 10080 B 500 B de 14 mm de diámetro y 500 mm de altura, conectados por un perfil de montaje S235JR, para incrementar la capacidad por punzonamiento de estructuras de hormigón. (material) | 1 | 17.68 | 17.680 |
| mt08var050 | kg | Alambre galvanizado para atar, de 1,30 mm de diámetro. (material) | 0.008 | 1.5 | 0.012 |
| mo043 | h | Oficial 1ª ferrallista. (mano de obra) | 0.025 | 23.46 | 0.587 |
| mo090 | h | Ayudante ferrallista. (mano de obra) | 0.025 | 22.67 | 0.567 |
| % | % | Costes directos complementarios | 2 % | 18.846 | 0.377 |
|  |  | Costes directos |  |  | 19.223 |

Residuos:
- colocación: mt07pkk010cL1e; factor de residuo 0.0075001
- colocación: mt08var050 Alambre galvanizado para atar, de 1,30 mm de diámetro; factor de residuo 0.0038

## Recursos

**mt07pkk010cL1e** Ud Armadura de refuerzo PSB-14/500-5 "PEIKKO" formada por 5 anclajes con doble cabeza cónica fabricados con barras
Datos técnicos: Coste energético 47.135 MJ; Emisión de CO2 2.445 kg; Código LER 17 04 05; Masa del elemento 4.795 kg; Volumen 0.002283 m3

**mt08var050** kg Alambre galvanizado para atar, de 1,30 mm de diámetro
Datos técnicos: Coste energético 25.100 MJ; Emisión de CO2 2.560 kg; Código LER 17 04 05; Masa del elemento 1 kg; Volumen 0.000476 m3
