# Sistema de encofrado estanco para foso de ascensor

- Propiedad del archivo: CYPE Ingenieros S.A.
- Formato: FIEBDC-3/2016
- Programa: Generador de precios de la construcción. CYPE Ingenieros, S.A.
- Fecha: 08/03/2024
- Ámbito geográfico: Región de Murcia
- Divisa: EUR
- Costes indirectos: 3 %
- IVA: 21 %

## C Cimentaciones

### CV Elementos singulares

#### CVF Foso de ascensor

**CVF020** Ud Sistema de encofrado estanco para foso de ascensor.
Montaje de sistema de encofrado perdido, en forma de cajón estanco, realizado con planchas de acero corten, de 3 mm de espesor, dobladas y cortadas, con uniones soldadas y elementos de rigidización formados por perfiles de acero S275JR, serie T 40x40, para formación de foso de ascensor enterrado a nivel de la cimentación, con unas dimensiones máximas de 1500x1500 mm.
Incluye: Limpieza y preparación del plano de apoyo. Replanteo. Montaje del sistema de encofrado. Aplomado y nivelación del encofrado.
Criterio de medición de proyecto: Número de unidades previstas, según documentación gráfica de Proyecto.
Criterio de medición de obra: Se medirá el número de unidades realmente ejecutadas según especificaciones de Proyecto.

| Código | Ud | Descripción | Rendimiento | Precio | Importe |
|---|---|---|---|---|---|
| mt08eme010a | Ud | Encofrado perdido en forma de cajón estanco con fondo y cuatro paredes de 1270 mm de altura, compuesto por planchas de acero corten, de 3 mm de espesor, dobladas y cortadas, con uniones soldadas y elementos de rigidización formados por perfiles de acero S275JR, serie T 40x40, para conformado de foso de ascensor, con dimensiones interiores adaptadas según el modelo de ascensor, con unas dimensiones máximas de 1500x1500 mm. (material) | 1 | 950 | 950.000 |
| mo044 | h | Oficial 1ª encofrador. (mano de obra) | 0.448 | 23.46 | 10.510 |
| mo091 | h | Ayudante encofrador. (mano de obra) | 0.448 | 22.67 | 10.156 |
| % | % | Costes directos complementarios | 2 % | 970.666 | 19.413 |
|  |  | Costes directos |  |  | 990.079 |

Residuos:
- colocación: mt08eme010a; factor de residuo 1

## Recursos

**mt08eme010a** Ud Encofrado perdido en forma de cajón estanco con fondo y cuatro paredes de 1270 mm de altura
Datos técnicos: Coste energético 2270.337 MJ; Emisión de CO2 117.790 kg; Código LER 17 04 05; Masa del elemento 230.96 kg; Volumen 0.109981 m3
