# Demolición de pilar de madera

- Propiedad del archivo: CYPE Ingenieros S.A.
- Formato: FIEBDC-3/2016
- Programa: Generador de precios de la construcción. CYPE Ingenieros, S.A.
- Fecha: 03/10/2024
- Ámbito geográfico: Región de Murcia
- Divisa: EUR
- Costes indirectos: 3 %
- IVA: 21 %

## D Demoliciones

### DE Estructuras

#### DEM Madera

**DEM030** m Demolición de pilar de madera.
Desmontaje para su reutilización de pilar de madera de 1601 a 2500 cm² de sección, con medios manuales y motosierra, y carga manual sobre camión o contenedor.
Criterio de valoración económica: El precio incluye el desmontaje de los elementos de fijación.
Incluye: Desmontaje del elemento, y apuntalamiento si fuera necesario. Clasificación y etiquetado. Acopio de los materiales a reutilizar. Carga manual del material a reutilizar sobre camión. Retirada y acopio de los restos de obra. Limpieza de los restos de obra. Carga manual de los restos de obra sobre camión o contenedor.
Criterio de medición de proyecto: Longitud medida según documentación gráfica de Proyecto.
Criterio de medición de obra: Se medirá la longitud realmente desmontada según especificaciones de Proyecto.

| Código | Ud | Descripción | Rendimiento | Precio | Importe |
|---|---|---|---|---|---|
| mq09sie010 | h | Motosierra a gasolina, de 50 cm de espada y 2 kW de potencia. (maquinaria) | 0.25 | 3.36 | 0.840 |
| mo058 | h | Ayudante carpintero. (mano de obra) | 0.498 | 21.9 | 10.906 |
| mo113 | h | Peón ordinario construcción. (mano de obra) | 0.498 | 21.19 | 10.553 |
| % | % | Costes directos complementarios | 2 % | 22.299 | 0.446 |
|  |  | Costes directos |  |  | 22.745 |
