# Desmontaje de instalación de calefacción

- Propiedad del archivo: CYPE Ingenieros S.A.
- Formato: FIEBDC-3/2016
- Programa: Generador de precios de la construcción. CYPE Ingenieros, S.A.
- Fecha: 08/03/2024
- Ámbito geográfico: Región de Murcia
- Divisa: EUR
- Costes indirectos: 3 %
- IVA: 21 %

## D Demoliciones

### DI Instalaciones

#### DIC Calefacción, climatización y A.C.S.

**DIC100** Ud Desmontaje de instalación de calefacción.
Desmontaje de instalación de calefacción, en vivienda unifamiliar de 100 m² de superficie construida; con medios manuales, y carga manual sobre camión o contenedor.
Criterio de valoración económica: El precio incluye el desmontaje del colector, de los accesorios y de los terminales y la obturación de las conducciones conectadas al elemento.
Incluye: Desmontaje del elemento. Obturación de las conducciones conectadas a la instalación. Retirada y acopio del material desmontado. Limpieza de los restos de obra. Carga manual del material desmontado y restos de obra sobre camión o contenedor.
Criterio de medición de proyecto: Número de unidades previstas, según documentación gráfica de Proyecto.
Criterio de medición de obra: Se medirá el número de unidades realmente desmontadas según especificaciones de Proyecto.

| Código | Ud | Descripción | Rendimiento | Precio | Importe |
|---|---|---|---|---|---|
| mo103 | h | Ayudante calefactor. (mano de obra) | 5.828 | 21.75 | 126.759 |
| mo113 | h | Peón ordinario construcción. (mano de obra) | 2.914 | 21.19 | 61.748 |
| % | % | Costes directos complementarios | 2 % | 188.507 | 3.770 |
|  |  | Costes directos |  |  | 192.277 |

Residuos:
- demolición: ruo170407 Metales mezclados. (componente de residuo); rendimiento 210.168 kg; Código LER 17 04 07; Masa del elemento 1 kg; Volumen 0.000667 m3
- demolición: ruo170904 Residuos mezclados de construcción y demolición distintos de los especificados en los códigos 17 09 01, 17 09 02 y 17 09 03. (componente de residuo); rendimiento 23.352 kg; Código LER 17 09 04; Masa del elemento 1 kg; Volumen 0.000667 m3
