# Desmontaje de ventilador centrífugo en línea

- Propiedad del archivo: CYPE Ingenieros S.A.
- Formato: FIEBDC-3/2016
- Programa: Generador de precios de la construcción. CYPE Ingenieros, S.A.
- Fecha: 08/03/2024
- Ámbito geográfico: Región de Murcia
- Divisa: EUR
- Costes indirectos: 3 %
- IVA: 21 %

## D Demoliciones

### DI Instalaciones

#### DIC Calefacción, climatización y A.C.S.

**DIC140** Ud Desmontaje de ventilador centrífugo en línea.
Desmontaje de ventilador centrífugo en línea, de 5000 m³/h de caudal máximo de aire, con medios manuales, y carga manual sobre camión o contenedor.
Criterio de valoración económica: El precio incluye el desmontaje de los elementos de anclaje y sujeción.
Incluye: Desmontaje del elemento. Retirada y acopio del material desmontado. Limpieza de los restos de obra. Carga manual del material desmontado y restos de obra sobre camión o contenedor.
Criterio de medición de proyecto: Número de unidades previstas, según documentación gráfica de Proyecto.
Criterio de medición de obra: Se medirá el número de unidades realmente desmontadas según especificaciones de Proyecto.

| Código | Ud | Descripción | Rendimiento | Precio | Importe |
|---|---|---|---|---|---|
| mo011 | h | Oficial 1ª montador. (mano de obra) | 0.498 | 23.16 | 11.534 |
| mo080 | h | Ayudante montador. (mano de obra) | 0.498 | 21.78 | 10.846 |
| % | % | Costes directos complementarios | 2 % | 22.380 | 0.448 |
|  |  | Costes directos |  |  | 22.828 |
