# Desmontaje de herrajes de puerta de entrada a vivienda

- Propiedad del archivo: CYPE Ingenieros S.A.
- Formato: FIEBDC-3/2016
- Programa: Generador de precios de la construcción. CYPE Ingenieros, S.A.
- Fecha: 08/03/2024
- Ámbito geográfico: Región de Murcia
- Divisa: EUR
- Costes indirectos: 3 %
- IVA: 21 %

## D Demoliciones

### DL Carpintería, vidrios y protecciones solares

#### DLP Puertas

**DLP030** Ud Desmontaje de herrajes de puerta de entrada a vivienda.
Desmontaje de herrajes de colgar, de cierre y de seguridad, en puerta acorazada de entrada a vivienda de carpintería de madera, con medios manuales, y recuperación del material para su posterior ubicación en otro emplazamiento, y carga manual sobre camión o contenedor.
Incluye: Desmontaje del elemento. Clasificación y etiquetado. Acopio de los materiales a reutilizar. Carga manual del material a reutilizar sobre camión. Retirada y acopio de los restos de obra. Limpieza de los restos de obra. Carga manual de los restos de obra sobre camión o contenedor.
Criterio de medición de proyecto: Número de unidades previstas, según documentación gráfica de Proyecto.
Criterio de medición de obra: Se medirá el número de unidades realmente desmontadas según especificaciones de Proyecto.

| Código | Ud | Descripción | Rendimiento | Precio | Importe |
|---|---|---|---|---|---|
| mo058 | h | Ayudante carpintero. (mano de obra) | 0.418 | 21.9 | 9.154 |
| % | % | Costes directos complementarios | 2 % | 9.154 | 0.183 |
|  |  | Costes directos |  |  | 9.337 |
