# Desmontaje de puerta de garaje

- Propiedad del archivo: CYPE Ingenieros S.A.
- Formato: FIEBDC-3/2016
- Programa: Generador de precios de la construcción. CYPE Ingenieros, S.A.
- Fecha: 08/03/2024
- Ámbito geográfico: Región de Murcia
- Divisa: EUR
- Costes indirectos: 3 %
- IVA: 21 %

## D Demoliciones

### DL Carpintería, vidrios y protecciones solares

#### DLP Puertas

**DLP300** Ud Desmontaje de puerta de garaje.
Desmontaje de puerta de garaje enrollable de hasta 5 m² de superficie, con medios manuales, sin deteriorar los elementos constructivos a los que está sujeta, y carga manual sobre camión o contenedor.
Criterio de valoración económica: El precio incluye el desmontaje de los mecanismos y de los accesorios.
Incluye: Desmontaje del elemento. Retirada y acopio del material desmontado. Limpieza de los restos de obra. Carga manual del material desmontado y restos de obra sobre camión o contenedor.
Criterio de medición de proyecto: Número de unidades previstas, según documentación gráfica de Proyecto.
Criterio de medición de obra: Se medirá el número de unidades realmente desmontadas según especificaciones de Proyecto.

| Código | Ud | Descripción | Rendimiento | Precio | Importe |
|---|---|---|---|---|---|
| mo018 | h | Oficial 1ª cerrajero. (mano de obra) | 0.387 | 22.82 | 8.831 |
| mo059 | h | Ayudante cerrajero. (mano de obra) | 0.387 | 21.84 | 8.452 |
| mo113 | h | Peón ordinario construcción. (mano de obra) | 0.215 | 21.19 | 4.556 |
| % | % | Costes directos complementarios | 2 % | 21.839 | 0.437 |
|  |  | Costes directos |  |  | 22.276 |

Residuos:
- demolición: ruo170402 Aluminio. (componente de residuo); rendimiento 27 kg; Código LER 17 04 02; Masa del elemento 1 kg; Volumen 0.000667 m3
