# Demolición de pavimento exterior de baldosas de caucho

- Propiedad del archivo: CYPE Ingenieros S.A.
- Formato: FIEBDC-3/2016
- Programa: Generador de precios de la construcción. CYPE Ingenieros, S.A.
- Fecha: 08/03/2024
- Ámbito geográfico: Región de Murcia
- Divisa: EUR
- Costes indirectos: 3 %
- IVA: 21 %

## D Demoliciones

### DM Firmes y pavimentos

#### DMX Pavimentos exteriores

**DMX100** m² Demolición de pavimento exterior de baldosas de caucho.
Demolición de pavimento exterior de baldosas de caucho, con martillo neumático, y carga manual sobre camión o contenedor.
Criterio de valoración económica: El precio no incluye la demolición de la base soporte.
Incluye: Demolición del elemento. Fragmentación de los escombros en piezas manejables. Retirada y acopio de escombros. Limpieza de los restos de obra. Carga manual de escombros sobre camión o contenedor.
Criterio de medición de proyecto: Superficie medida según documentación gráfica de Proyecto.
Criterio de medición de obra: Se medirá la superficie realmente demolida según especificaciones de Proyecto.

| Código | Ud | Descripción | Rendimiento | Precio | Importe |
|---|---|---|---|---|---|
| mq05mai030 | h | Martillo neumático. (maquinaria) | 0.075 | 4.57 | 0.343 |
| mq05pdm110 | h | Compresor portátil diesel media presión 10 m³/min. (maquinaria) | 0.075 | 7.75 | 0.581 |
| mo112 | h | Peón especializado construcción. (mano de obra) | 0.075 | 21.72 | 1.629 |
| mo113 | h | Peón ordinario construcción. (mano de obra) | 0.075 | 21.19 | 1.589 |
| % | % | Costes directos complementarios | 2 % | 4.142 | 0.083 |
|  |  | Costes directos |  |  | 4.225 |
