# Demolición completa de cubierta plana no transitable, con grava

- Propiedad del archivo: CYPE Ingenieros S.A.
- Formato: FIEBDC-3/2016
- Programa: Generador de precios de la construcción. CYPE Ingenieros, S.A.
- Fecha: 08/03/2024
- Ámbito geográfico: Región de Murcia
- Divisa: EUR
- Costes indirectos: 3 %
- IVA: 21 %

## D Demoliciones

### DQ Cubiertas

#### DQA Planas

**DQA040** m² Demolición completa de cubierta plana no transitable, con grava.
Demolición completa de cubierta plana no transitable, con capa de protección de grava de 10 cm de espesor medio; con martillo neumático, sin afectar a la estabilidad de los elementos constructivos contiguos, y carga manual sobre camión o contenedor.
Criterio de valoración económica: El precio incluye la demolición de todas las capas que componen la cubierta, incluyendo la capa de formación de pendientes y la demolición de los sumideros.
Incluye: Demolición del elemento. Fragmentación de los escombros en piezas manejables. Retirada y acopio de escombros. Limpieza de los restos de obra. Carga manual de escombros sobre camión o contenedor.
Criterio de medición de proyecto: Superficie medida según documentación gráfica de Proyecto.
Criterio de medición de obra: Se medirá la superficie realmente demolida según especificaciones de Proyecto.

| Código | Ud | Descripción | Rendimiento | Precio | Importe |
|---|---|---|---|---|---|
| mq05mai030 | h | Martillo neumático. (maquinaria) | 0.1 | 4.57 | 0.457 |
| mq05pdm110 | h | Compresor portátil diesel media presión 10 m³/min. (maquinaria) | 0.1 | 7.75 | 0.775 |
| mo112 | h | Peón especializado construcción. (mano de obra) | 0.1 | 21.72 | 2.172 |
| mo113 | h | Peón ordinario construcción. (mano de obra) | 0.707 | 21.19 | 14.981 |
| % | % | Costes directos complementarios | 2 % | 18.385 | 0.368 |
|  |  | Costes directos |  |  | 18.753 |

Residuos:
- demolición: ruo010408 Residuos de grava y rocas trituradas distintos de los mencionados en el código 01 04 07. (componente de residuo); rendimiento 195 kg; Código LER 01 04 08; Masa del elemento 1 kg; Volumen 0.000667 m3
- demolición: ruo170101 Hormigón (hormigones, morteros y prefabricados). (componente de residuo); rendimiento 120.5 kg; Código LER 17 01 01; Masa del elemento 1 kg; Volumen 0.000667 m3
- demolición: ruo170102 Ladrillos. (componente de residuo); rendimiento 7.651 kg; Código LER 17 01 02; Masa del elemento 1 kg; Volumen 0.0008 m3
- demolición: ruo170302 Mezclas bituminosas distintas de las especificadas en el código 17 03 01. (componente de residuo); rendimiento 4 kg; Código LER 17 03 02; Masa del elemento 1 kg; Volumen 0.001 m3
- demolición: ruo170604 Materiales de aislamiento distintos de los especificados en los códigos 17 06 01 y 17 06 03. (componente de residuo); rendimiento 1.6 kg; Código LER 17 06 04; Masa del elemento 1 kg; Volumen 0.001667 m3
- demolición: ruo170904 Residuos mezclados de construcción y demolición distintos de los especificados en los códigos 17 09 01, 17 09 02 y 17 09 03. (componente de residuo); rendimiento 0.35 kg; Código LER 17 09 04; Masa del elemento 1 kg; Volumen 0.000667 m3
