# Desmontaje de accesorios de baño

- Propiedad del archivo: CYPE Ingenieros S.A.
- Formato: FIEBDC-3/2016
- Programa: Generador de precios de la construcción. CYPE Ingenieros, S.A.
- Fecha: 08/03/2024
- Ámbito geográfico: Región de Murcia
- Divisa: EUR
- Costes indirectos: 3 %
- IVA: 21 %

## D Demoliciones

### DS Equipamiento

#### DSM Baños

**DSM020** Ud Desmontaje de accesorios de baño.
Desmontaje de 1 portarrollos, con medios manuales, y carga manual sobre camión o contenedor.
Incluye: Desmontaje del elemento. Retirada y acopio del material desmontado. Limpieza de los restos de obra. Carga manual del material desmontado y restos de obra sobre camión o contenedor.
Criterio de medición de proyecto: Número de unidades previstas, según documentación gráfica de Proyecto.
Criterio de medición de obra: Se medirá el número de unidades realmente desmontadas según especificaciones de Proyecto.

| Código | Ud | Descripción | Rendimiento | Precio | Importe |
|---|---|---|---|---|---|
| mo107 | h | Ayudante fontanero. (mano de obra) | 0.139 | 21.75 | 3.023 |
| % | % | Costes directos complementarios | 2 % | 3.023 | 0.060 |
|  |  | Costes directos |  |  | 3.083 |

Residuos:
- demolición: ruo170203 Plástico. (componente de residuo); rendimiento 0.16 kg; Código LER 17 02 03; Masa del elemento 1 kg; Volumen 0.001667 m3
- demolición: ruo170407 Metales mezclados. (componente de residuo); rendimiento 0.64 kg; Código LER 17 04 07; Masa del elemento 1 kg; Volumen 0.000667 m3
