# Meseta de chapa estampada en escalera metálica

- Propiedad del archivo: CYPE Ingenieros S.A.
- Formato: FIEBDC-3/2016
- Programa: Generador de precios de la construcción. CYPE Ingenieros, S.A.
- Fecha: 08/03/2024
- Ámbito geográfico: Región de Murcia
- Divisa: EUR
- Costes indirectos: 3 %
- IVA: 21 %

## E Estructuras

### EA Acero

#### EAE Escaleras, pasarelas y plataformas de trabajo

**EAE130** m² Meseta de chapa estampada en escalera metálica.
Meseta de chapa estriada, tipo R, según UNE-EN 10363, de acero galvanizado UNE-EN 10025 S235JR, de 5 mm de espesor nominal y de 7 mm de espesor total, masa nominal 44 kg/m² y 1 pliegue, con uniones soldadas en obra.
Criterio de valoración económica: El precio incluye las soldaduras.
Incluye: Replanteo. Colocación y fijación de la meseta. Limpieza final.
Criterio de medición de proyecto: Superficie medida según documentación gráfica de Proyecto.
Criterio de medición de obra: Se medirá la superficie realmente ejecutada según especificaciones de Proyecto.

| Código | Ud | Descripción | Rendimiento | Precio | Importe |
|---|---|---|---|---|---|
| mt07res020kc | m² | Meseta de chapa estriada, tipo R, según UNE-EN 10363, de acero galvanizado UNE-EN 10025 S235JR, de 5 mm de espesor nominal y de 7 mm de espesor total, masa nominal 44 kg/m² y 1 pliegue. (material) | 1 | 151.3 | 151.300 |
| mq08sol020 | h | Equipo y elementos auxiliares para soldadura eléctrica. (maquinaria) | 0.29 | 3.42 | 0.992 |
| mo047 | h | Oficial 1ª montador de estructura metálica. (mano de obra) | 0.289 | 23.46 | 6.780 |
| mo094 | h | Ayudante montador de estructura metálica. (mano de obra) | 0.289 | 22.67 | 6.552 |
| % | % | Costes directos complementarios | 2 % | 165.624 | 3.312 |
|  |  | Costes directos |  |  | 168.936 |

Residuos:
- colocación: mt07res020kc; factor de residuo 0.0053

## Recursos

**mt07res020kc** m² Meseta de chapa estriada
Datos técnicos: Coste energético 1107.500 MJ; Emisión de CO2 112.794 kg; Código LER 17 04 05; Masa del elemento 44 kg; Volumen 0.020952 m3
Residuos:
- embalaje: re170203 Plástico. (componente de residuo); rendimiento 0.032 kg; Código LER 17 02 03; Masa del elemento 1 kg; Volumen 0.001667 m3
