# Acero en peto de cubierta de entramado ligero de perfiles (light steel framing)

- Propiedad del archivo: CYPE Ingenieros S.A.
- Formato: FIEBDC-3/2016
- Programa: Generador de precios de la construcción. CYPE Ingenieros, S.A.
- Fecha: 08/03/2024
- Ámbito geográfico: Región de Murcia
- Divisa: EUR
- Costes indirectos: 3 %
- IVA: 21 %

## E Estructuras

### EA Acero

#### EAL Entramados ligeros (light steel framing)

**EAL035** kg Acero en peto de cubierta de entramado ligero de perfiles (light steel framing).
Acero conformado en frío, galvanizado, tipo DX52D+Z275MA, en peto de cubierta de entramado ligero de perfiles de 0,8 mm de espesor (light steel framing). Suministro de los perfiles mecanizados y ensamblados en taller y montaje de la estructura en obra, considerando un grado de complejidad medio. Incluso tornillos autotaladrantes para la unión de los perfiles entre sí y elementos de fijación de los perfiles a la estructura.
Incluye: Replanteo. Montaje de la estructura.
Criterio de medición de proyecto: Peso nominal medido según documentación gráfica de Proyecto.
Criterio de medición de obra: Se determinará, a partir del peso obtenido en báscula oficial de las unidades llegadas a obra, el peso de las unidades realmente ejecutadas según especificaciones de Proyecto.

| Código | Ud | Descripción | Rendimiento | Precio | Importe |
|---|---|---|---|---|---|
| mt07lsf080a | kg | Acero conformado en frío, galvanizado, tipo DX52D+Z275MA, en perfiles mecanizados y ensamblados en taller, de 0,8 mm de espesor, para peto de cubierta de entramado ligero de perfiles (light steel framing); con tornillos autotaladrantes para la unión de los perfiles entre sí y elementos de fijación de los perfiles a la estructura. (material) | 1 | 3.22 | 3.220 |
| mo047 | h | Oficial 1ª montador de estructura metálica. (mano de obra) | 0.012 | 23.46 | 0.282 |
| mo094 | h | Ayudante montador de estructura metálica. (mano de obra) | 0.012 | 22.67 | 0.272 |
| % | % | Costes directos complementarios | 2 % | 3.774 | 0.075 |
|  |  | Costes directos |  |  | 3.849 |

Residuos:
- colocación: mt07lsf080a; factor de residuo 0.0038

## Recursos

**mt07lsf080a** kg Acero conformado en frío
Datos técnicos: Coste energético 25.100 MJ; Emisión de CO2 2.560 kg; Código LER 17 04 05; Masa del elemento 1 kg; Volumen 0.000476 m3
