# Forjado sanitario ventilado sobre murete de fábrica

- Propiedad del archivo: CYPE Ingenieros S.A.
- Formato: FIEBDC-3/2016
- Programa: Generador de precios de la construcción. CYPE Ingenieros, S.A.
- Fecha: 08/03/2024
- Ámbito geográfico: Región de Murcia
- Divisa: EUR
- Costes indirectos: 3 %
- IVA: 21 %

## E Estructuras

### EH Hormigón armado

#### EHU Forjados unidireccionales

**EHU005** m² Forjado sanitario ventilado sobre murete de fábrica.
Forjado sanitario ventilado de hormigón armado, canto 30 = 25+5 cm, realizado con hormigón HA-25/F/20/XC2 fabricado en central, y vertido con cubilote, volumen 0,104 m³/m², y acero UNE-EN 10080 B 500 S en zona de refuerzo de negativos y conectores de viguetas y zunchos, cuantía 6 kg/m²; formado por: vigueta pretensada T-18; bovedilla de hormigón, 60x20x25 cm; capa de compresión de 5 cm de espesor, con armadura de reparto formada por malla electrosoldada ME 20x20 Ø 5-5 B 500 T 6x2,20 UNE-EN 10080, sobre murete de apoyo de 80 cm de altura de ladrillo cerámico perforado (panal), para revestir, 24x11,5x9 cm, con mortero de cemento industrial, color gris, M-5, suministrado a granel, acabado con lámina asfáltica. Incluso agente filmógeno, para el curado de hormigones y morteros.
Criterio de valoración económica: El precio incluye la elaboración de la ferralla (corte, doblado y conformado de elementos) en taller industrial y el montaje en el lugar definitivo de su colocación en obra.
Incluye: MURETE DE FÁBRICA: Limpieza y preparación de la superficie soporte. Replanteo. Asiento de la primera hilada sobre capa de mortero. Colocación y aplomado de miras de referencia. Tendido de hilos entre miras. Colocación de las piezas por hiladas a nivel. Formación de huecos de ventilación en muros. Colocación de la impermeabilización. FORJADO SANITARIO: Replanteo de la geometría de la planta. Colocación de viguetas y bovedillas. Colocación de las armaduras con separadores homologados. Vertido y compactación del hormigón. Regleado y nivelación de la capa de compresión. Curado del hormigón.
Criterio de medición de proyecto: Superficie medida desde las caras exteriores de los zunchos del perímetro, según documentación gráfica de Proyecto, deduciendo los huecos de superficie mayor de 6 m².
Criterio de medición de obra: Se medirá, desde las caras exteriores de los zunchos del perímetro, la superficie realmente ejecutada según especificaciones de Proyecto, deduciendo los huecos de superficie mayor de 6 m². Se consideran incluidos todos los elementos integrantes de la estructura señalados en los planos y detalles del Proyecto.

| Código | Ud | Descripción | Rendimiento | Precio | Importe |
|---|---|---|---|---|---|
| mt04lpv010a | Ud | Ladrillo cerámico perforado (panal), para revestir, 24x11,5x9 cm, para uso en fábrica protegida (pieza P), densidad 780 kg/m³, según UNE-EN 771-1. (material) | 48.3 | 0.37 | 17.871 |
| mt08aaa010a | m³ | Agua. (material) | 0.006 | 1.5 | 0.009 |
| mt09mif010cb | t | Mortero industrial para albañilería, de cemento, color gris, categoría M-5 (resistencia a compresión 5 N/mm²), suministrado a granel, según UNE-EN 998-2. (material) | 0.035 | 50.2 | 1.757 |
| mt14lba010g | m² | Lámina de betún modificado con elastómero SBS, LBM(SBS)-40-FP, de 3,5 mm de espesor, masa nominal 4 kg/m², con armadura de fieltro de poliéster no tejido de 160 g/m², de superficie no protegida. Según UNE-EN 13707. (material) | 0.84 | 6.93 | 5.821 |
| mt08eft030a | m² | Tablero de madera tratada, de 22 mm de espesor, reforzado con varillas y perfiles. (material) | 0.028 | 45.5 | 1.274 |
| mt08cim030b | m³ | Madera de pino. (material) | 0.003 | 355.5 | 1.067 |
| mt08var060 | kg | Puntas de acero de 20x100 mm. (material) | 0.04 | 8.75 | 0.350 |
| mt08dba010d | l | Agente desmoldeante, a base de aceites especiales, emulsionable en agua, para encofrados metálicos, fenólicos o de madera. (material) | 0.03 | 1.8 | 0.054 |
| mt07bho010d | Ud | Bovedilla de hormigón, 60x20x25 cm. Incluso piezas especiales. (material) | 5.25 | 0.85 | 4.463 |
| mt07vau010a | m | Vigueta pretensada, T-18, con una longitud media menor de 4 m, según UNE-EN 15037-1. (material) | 0.165 | 5.2 | 0.858 |
| mt07vau010b | m | Vigueta pretensada, T-18, con una longitud media entre 4 y 5 m, según UNE-EN 15037-1. (material) | 0.908 | 5.6 | 5.085 |
| mt07vau010c | m | Vigueta pretensada, T-18, con una longitud media entre 5 y 6 m, según UNE-EN 15037-1. (material) | 0.495 | 5.9 | 2.921 |
| mt07vau010d | m | Vigueta pretensada, T-18, con una longitud media mayor de 6 m, según UNE-EN 15037-1. (material) | 0.083 | 7.3 | 0.606 |
| mt07aco010c | kg | Ferralla elaborada en taller industrial con acero en barras corrugadas, UNE-EN 10080 B 500 S, de varios diámetros. (material) | 6 | 1.6 | 9.600 |
| mt08var050 | kg | Alambre galvanizado para atar, de 1,30 mm de diámetro. (material) | 0.06 | 1.5 | 0.090 |
| mt07ame010d | m² | Malla electrosoldada ME 20x20 Ø 5-5 B 500 T 6x2,20 UNE-EN 10080. (material) | 1.1 | 2.52 | 2.772 |
| mt10haf010ctms | m³ | Hormigón HA-25/F/20/XC2, fabricado en central. (material) | 0.109 | 92.2 | 10.050 |
| mt08cur020a | l | Agente filmógeno, para el curado de hormigones y morteros. (material) | 0.15 | 1.56 | 0.234 |
| mq06mms010 | h | Mezclador continuo con silo, para mortero industrial en seco, suministrado a granel. (maquinaria) | 0.132 | 1.94 | 0.256 |
| mo021 | h | Oficial 1ª construcción en trabajos de albañilería. (mano de obra) | 0.669 | 22.53 | 15.073 |
| mo114 | h | Peón ordinario construcción en trabajos de albañilería. (mano de obra) | 0.371 | 21.19 | 7.861 |
| mo044 | h | Oficial 1ª encofrador. (mano de obra) | 0.23 | 23.46 | 5.396 |
| mo091 | h | Ayudante encofrador. (mano de obra) | 0.226 | 22.67 | 5.123 |
| mo043 | h | Oficial 1ª ferrallista. (mano de obra) | 0.06 | 23.46 | 1.408 |
| mo090 | h | Ayudante ferrallista. (mano de obra) | 0.06 | 22.67 | 1.360 |
| mo045 | h | Oficial 1ª estructurista, en trabajos de puesta en obra del hormigón. (mano de obra) | 0.033 | 23.46 | 0.774 |
| mo092 | h | Ayudante estructurista, en trabajos de puesta en obra del hormigón. (mano de obra) | 0.129 | 22.67 | 2.924 |
| % | % | Costes directos complementarios | 2 % | 105.057 | 2.101 |
|  |  | Costes directos |  |  | 107.158 |

Residuos:
- colocación: mt04lpv010a; factor de residuo 0.02646
- colocación: mt09mif010cb; factor de residuo 0.0189
- colocación: mt14lba010g; factor de residuo 0.0649432
- colocación: mt08eft030a Tablero de madera tratada, de 22 mm de espesor, reforzado con varillas y perfiles; factor de residuo 1
- colocación: mt08cim030b Madera de pino; factor de residuo 1
- colocación: mt08var060 Puntas de acero de 20x100 mm; factor de residuo 0.0045
- colocación: mt08dba010d; factor de residuo 0.07
- colocación: mt07bho010d Bovedilla de hormigón, 60x20x25 cm. Incluso piezas especiales; factor de residuo 0.045
- colocación: mt07vau010a Vigueta pretensada, T-18, con una longitud media menor de 4 m, según UNE-EN 15037-1; factor de residuo 0.0252
- colocación: mt07vau010b Vigueta pretensada, T-18, con una longitud media entre 4 y 5 m, según UNE-EN 15037-1; factor de residuo 0.0252
- colocación: mt07vau010c Vigueta pretensada, T-18, con una longitud media entre 5 y 6 m, según UNE-EN 15037-1; factor de residuo 0.0252
- colocación: mt07vau010d Vigueta pretensada, T-18, con una longitud media mayor de 6 m, según UNE-EN 15037-1; factor de residuo 0.0252
- colocación: mt07aco010c Ferralla elaborada en taller industrial con acero en barras corrugadas, UNE-EN 10080 B 500 S, de varios diámetros; factor de residuo 0.0075
- colocación: mt08var050 Alambre galvanizado para atar, de 1,30 mm de diámetro; factor de residuo 0.0038
- colocación: mt07ame010d Malla electrosoldada ME 20x20 Ø 5-5 B 500 T 6x2,20 UNE-EN 10080; factor de residuo 0.0217299
- colocación: mt10haf010ctms Hormigón HA-25/F/20/XC2, fabricado en central; factor de residuo 0.00129528

## Recursos

**mt04lpv010a** Ud Ladrillo cerámico perforado (panal)
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3

**mt14lba010g** m² Lámina de betún modificado con elastómero SBS
Datos técnicos: Coste energético 233.484 MJ; Emisión de CO2 6.574 kg; Código LER 17 03 02; Masa del elemento 4 kg; Volumen 0.004 m3
Residuos:
- embalaje: re170203 Plástico; rendimiento 0.053 kg

**mt08eft030a** m² Tablero de madera tratada, de 22 mm de espesor, reforzado con varillas y perfiles
Datos técnicos: Coste energético 1657.248 MJ; Emisión de CO2 -22.692 kg; Código LER 17 02 01; Masa del elemento 12.2 kg; Volumen 0.011091 m3

**mt08cim030b** m³ Madera de pino
Datos técnicos: Coste energético 7471.200 MJ; Emisión de CO2 -102.300 kg; Código LER 17 02 01; Masa del elemento 55 kg; Volumen 0.05 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt07bho010d** Ud Bovedilla de hormigón, 60x20x25 cm. Incluso piezas especiales
Datos técnicos: Coste energético 9.909 MJ; Emisión de CO2 1.285 kg; Código LER 17 01 01; Masa del elemento 16 kg; Volumen 0.010667 m3
Residuos:
- embalaje: re170201 Madera; rendimiento 0.008 kg
- embalaje: re170203 Plástico; rendimiento 0.004 kg

**mt07vau010a** m Vigueta pretensada, T-18, con una longitud media menor de 4 m, según UNE-EN 15037-1
Datos técnicos: Coste energético 43.461 MJ; Emisión de CO2 4.658 kg; Código LER 17 01 01; Masa del elemento 29.3 kg; Volumen 0.019533 m3
Residuos:
- embalaje: re170201 Madera; rendimiento 0.014 kg
- embalaje: re170203 Plástico; rendimiento 0.06 kg

**mt07vau010b** m Vigueta pretensada, T-18, con una longitud media entre 4 y 5 m, según UNE-EN 15037-1
Datos técnicos: Coste energético 43.461 MJ; Emisión de CO2 4.658 kg; Código LER 17 01 01; Masa del elemento 29.3 kg; Volumen 0.019533 m3
Residuos:
- embalaje: re170201 Madera; rendimiento 0.014 kg
- embalaje: re170203 Plástico; rendimiento 0.06 kg

**mt07vau010c** m Vigueta pretensada, T-18, con una longitud media entre 5 y 6 m, según UNE-EN 15037-1
Datos técnicos: Coste energético 43.461 MJ; Emisión de CO2 4.658 kg; Código LER 17 01 01; Masa del elemento 29.3 kg; Volumen 0.019533 m3
Residuos:
- embalaje: re170201 Madera; rendimiento 0.014 kg
- embalaje: re170203 Plástico; rendimiento 0.06 kg

**mt07vau010d** m Vigueta pretensada, T-18, con una longitud media mayor de 6 m, según UNE-EN 15037-1
Datos técnicos: Coste energético 43.461 MJ; Emisión de CO2 4.658 kg; Código LER 17 01 01; Masa del elemento 29.3 kg; Volumen 0.019533 m3
Residuos:
- embalaje: re170201 Madera; rendimiento 0.014 kg
- embalaje: re170203 Plástico; rendimiento 0.06 kg

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt07ame010d** m² Malla electrosoldada ME 20x20 Ø 5-5 B 500 T 6x2,20 UNE-EN 10080
Datos técnicos: Coste energético 14.450 MJ; Emisión de CO2 0.750 kg; Código LER 17 04 05; Masa del elemento 1.47 kg; Volumen 0.0007 m3

**mt10haf010ctms** m³ Hormigón HA-25/F/20/XC2, fabricado en central
Datos técnicos: Coste energético 1840.000 MJ; Emisión de CO2 230.000 kg; Código LER 17 01 01; Masa del elemento 2300 kg; Volumen 1.533333 m3
