# Conector clavado

- Propiedad del archivo: CYPE Ingenieros S.A.
- Formato: FIEBDC-3/2016
- Programa: Generador de precios de la construcción. CYPE Ingenieros, S.A.
- Fecha: 08/03/2024
- Ámbito geográfico: Región de Murcia
- Divisa: EUR
- Costes indirectos: 3 %
- IVA: 21 %

## E Estructuras

### EH Hormigón armado

#### EHX Losas mixtas

**EHX020** Ud Conector clavado.
Conector de acero galvanizado de 125 mm de altura, para su utilización sobre vigas metálicas en losas mixtas de 14,5 cm de canto mínimo; fijado con clavos de acero galvanizado mediante clavadora a pólvora.
Incluye: Replanteo y disposición del conector. Fijación del conector con clavos, mediante clavadora a pólvora.
Criterio de medición de proyecto: Número de unidades previstas, según documentación gráfica de Proyecto.
Criterio de medición de obra: Se medirá el número de unidades realmente ejecutadas según especificaciones de Proyecto.

| Código | Ud | Descripción | Rendimiento | Precio | Importe |
|---|---|---|---|---|---|
| mt07cem010f | Ud | Conector en "L", de acero galvanizado, de 125 mm de altura, para fijar a estructura de acero mediante clavado. (material) | 1 | 4.78 | 4.780 |
| mt07cem020 | Ud | Clavo de acero galvanizado, para aplicación con pistola. (material) | 2 | 0.49 | 0.980 |
| mt07cem030 | Ud | Cartucho de pólvora para fijación por disparo con clavadora. (material) | 2 | 0.37 | 0.740 |
| mo047 | h | Oficial 1ª montador de estructura metálica. (mano de obra) | 0.02 | 23.46 | 0.469 |
| % | % | Costes directos complementarios | 2 % | 6.969 | 0.139 |
|  |  | Costes directos |  |  | 7.108 |

## Recursos

**mt07cem010f** Ud Conector en "L", de acero galvanizado, de 125 mm de altura, para fijar a estructura de acero mediante clavado
Datos técnicos: Coste energético 6.140 MJ; Emisión de CO2 0.470 kg
Residuos:
- embalaje: re150101 Envases de papel y cartón. (componente de residuo); rendimiento 0.09 kg; Código LER 15 01 01; Masa del elemento 1 kg; Volumen 0.001333 m3
- embalaje: re170203 Plástico. (componente de residuo); rendimiento 0.045 kg; Código LER 17 02 03; Masa del elemento 1 kg; Volumen 0.001667 m3

**mt07cem020** Ud Clavo de acero galvanizado, para aplicación con pistola
Datos técnicos: Coste energético 4.647 MJ; Emisión de CO2 0.317 kg
Residuos:
- embalaje: re150101 Envases de papel y cartón; rendimiento 0.09 kg
- embalaje: re170203 Plástico; rendimiento 0.045 kg
