# Muro estructural de balas de paja colocadas en entramado ligero de madera. Sistema CUT

- Propiedad del archivo: CYPE Ingenieros S.A.
- Formato: FIEBDC-3/2016
- Programa: Generador de precios de la construcción. CYPE Ingenieros, S.A.
- Fecha: 03/10/2024
- Ámbito geográfico: Región de Murcia
- Divisa: EUR
- Costes indirectos: 3 %
- IVA: 21 %

## E Estructuras

### EM Madera

#### EMI Sistemas "in situ" de construcciones con madera y paja

**EMI010** m³ Muro estructural de balas de paja colocadas en entramado ligero de madera. Sistema CUT.
Muro estructural interior, de 37 cm de espesor, de balas de paja de arroz, trigo y centeno, de 37x47x120 cm, densidad entre 115 y 120 kg/m³ y una humedad relativa menor de 15%, sin semillas, embaladas mecánicamente con cordones de atado con carga de rotura > 120 kPa; colocación en hiladas y a presión, con rastreles de madera aserrada para palets atornillados a los montantes de un entramado ligero de madera, según sistema CUT.
Criterio de valoración económica: El precio no incluye el entramado ligero de madera, la resolución de esquinas, la ejecución y el sellado de las juntas, el revestimiento ni el zuncho perimetral.
Incluye: Descarga en obra. Acopio en la zona designada. Corte y cepillado de las balas de paja. Colocación de las balas de paja por hiladas. Arriostramiento de las balas de paja. Corte de los cordones de atado. Resolución de esquinas y encuentros.
Criterio de medición de proyecto: Volumen medido según documentación gráfica de Proyecto, deduciendo todos los huecos.
Criterio de medición de obra: Se medirá el volumen realmente ejecutado según especificaciones de Proyecto.

| Código | Ud | Descripción | Rendimiento | Precio | Importe |
|---|---|---|---|---|---|
| mt07emi010a | Ud | Bala de paja de arroz, trigo y centeno, de 37x47x120 cm, densidad entre 115 y 120 kg/m³ y una humedad relativa menor de 15%, sin semillas, embalada mecánicamente con cordones de atado con carga de rotura > 120 kPa, Euroclase E de reacción al fuego según UNE-EN 13501-1. (material) | 5 | 2.1 | 10.500 |
| mt07emi020a | m³ | Madera aserrada de pino silvestre (Pinus sylvestris) procedente de España para palets, de varias dimensiones, con tratamiento fungicida y con un contenido de humedad inferior al 22%, según UNE-EN 12246 (material) | 0.016 | 350 | 5.600 |
| mo048 | h | Oficial 1ª montador de estructura de madera. (mano de obra) | 0.697 | 23.46 | 16.352 |
| mo095 | h | Ayudante montador de estructura de madera. (mano de obra) | 1.393 | 22.67 | 31.579 |
| % | % | Costes directos complementarios | 2 % | 64.031 | 1.281 |
|  |  | Costes directos |  |  | 65.312 |

Residuos:
- colocación: mt07emi010a; factor de residuo 0.018
- colocación: mt07emi020a; factor de residuo 0.001875

## Recursos

**mt07emi010a** Ud Bala de paja de arroz
Datos técnicos: Coste energético 66.940 MJ; Emisión de CO2 0.736 kg; Código LER 20 02 01; Masa del elemento 24.52 kg; Volumen 0.016347 m3

**mt07emi020a** m³ Madera aserrada de pino silvestre (Pinus sylvestris) procedente de España para palets
Datos técnicos: Coste energético 17004.591 MJ; Emisión de CO2 -501.432 kg; Código LER 17 02 01; Masa del elemento 380 kg; Volumen 0.345455 m3
Residuos:
- embalaje: re170203 Plástico. (componente de residuo); rendimiento 0.035 kg; Código LER 17 02 03; Masa del elemento 1 kg; Volumen 0.001667 m3
