# Zuncho perimetral de muro estructural de balas de paja colocadas en entramado ligero de madera. Sistema CUT

- Propiedad del archivo: CYPE Ingenieros S.A.
- Formato: FIEBDC-3/2016
- Programa: Generador de precios de la construcción. CYPE Ingenieros, S.A.
- Fecha: 03/10/2024
- Ámbito geográfico: Región de Murcia
- Divisa: EUR
- Costes indirectos: 3 %
- IVA: 21 %

## E Estructuras

### EM Madera

#### EMI Sistemas "in situ" de construcciones con madera y paja

**EMI011** m Zuncho perimetral de muro estructural de balas de paja colocadas en entramado ligero de madera. Sistema CUT.
Zuncho perimetral inferior de muro estructural, de balas de paja colocadas en entramado ligero de madera, sistema CUT; de madera aserrada de pino silvestre (Pinus sylvestris) procedente de España, clase resistente C22 según UNE-EN 338 y UNE-EN 1912, calidad estructural MEG según UNE 56544; para clase de uso 1 según UNE-EN 335, con protección frente a agentes bióticos que se corresponde con la clase de penetración NP1 según UNE-EN 351-1, con acabado cepillado, con un volumen de madera de 0,015 m³/m. Fijación con anclajes mecánicos con tacos de expansión de acero galvanizado a soporte de mortero de cemento o de hormigón, según UNE-EN ISO 6892-1; considerando un grado de complejidad bajo.
Criterio de valoración económica: El precio no incluye la barrera anticapilaridad.
Incluye: Replanteo y marcado de ejes. Montaje. Colocación y fijación provisional. Aplomado y nivelación. Ejecución de las uniones. Fijación definitiva.
Criterio de medición de proyecto: Longitud medida según documentación gráfica de Proyecto.
Criterio de medición de obra: Se medirá la longitud realmente ejecutada según especificaciones de Proyecto.

| Código | Ud | Descripción | Rendimiento | Precio | Importe |
|---|---|---|---|---|---|
| mt07emi011faa | m³ | Zuncho perimetral inferior de muro estructural, de balas de paja colocadas en entramado ligero de madera, sistema CUT; de madera aserrada de pino silvestre (Pinus sylvestris) procedente de España, clase resistente C22 según UNE-EN 338 y UNE-EN 1912, calidad estructural MEG según UNE 56544; para clase de uso 1 según UNE-EN 335, con protección frente a agentes bióticos que se corresponde con la clase de penetración NP1 según UNE-EN 351-1, con acabado cepillado; fijación con anclajes mecánicos con tacos de expansión de acero galvanizado a soporte de mortero de cemento o de hormigón, según UNE-EN ISO 6892-1. (material) | 0.015 | 725.78 | 10.887 |
| mo048 | h | Oficial 1ª montador de estructura de madera. (mano de obra) | 0.2 | 23.46 | 4.692 |
| mo095 | h | Ayudante montador de estructura de madera. (mano de obra) | 0.255 | 22.67 | 5.781 |
| % | % | Costes directos complementarios | 2 % | 21.360 | 0.427 |
|  |  | Costes directos |  |  | 21.787 |

Residuos:
- colocación: mt07emi011faa; factor de residuo 0.0075

## Recursos

**mt07emi011faa** m³ Zuncho perimetral inferior de muro estructural
Datos técnicos: Coste energético 18378.360 MJ; Emisión de CO2 -472.920 kg; Código LER 17 02 01; Masa del elemento 420 kg; Volumen 0.381818 m3
