# Pie de pilar con apoyo regulable

- Propiedad del archivo: CYPE Ingenieros S.A.
- Formato: FIEBDC-3/2016
- Programa: Generador de precios de la construcción. CYPE Ingenieros, S.A.
- Fecha: 08/03/2024
- Ámbito geográfico: Región de Murcia
- Divisa: EUR
- Costes indirectos: 3 %
- IVA: 21 %

## E Estructuras

### EM Madera

#### EMM Elementos auxiliares para estructuras de madera

**EMM032** Ud Pie de pilar con apoyo regulable.
Pie de pilar regulable con barra roscada, de acero UNE-EN 10025 S235JR, con protección Z275 frente a la corrosión, placa de 100x100x8 mm y barra roscada de 20 mm de diámetro y 350 mm de longitud en la zona a conectar con el pilar, 100x100x8 mm en la conexión inferior; formando un apoyo regulable de 130 a 165 mm de altura para pilar de madera; y fijado al pilar con 60 tornillos autoperforantes para madera, de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr015kkkya | Ud | Pie de pilar regulable con barra roscada, de acero UNE-EN 10025 S235JR, con protección Z275 frente a la corrosión, placa de 100x100x8 mm y barra roscada de 20 mm de diámetro y 350 mm de longitud en la zona a conectar con el pilar, 100x100x8 mm en la conexión inferior; para formación de apoyo regulable en pilar de madera, de 130 a 165 mm de altura. (material) | 1 | 18.01 | 18.010 |
| mt07emr113ac | Ud | Tornillo autoperforante para madera, de 3,5 mm de diámetro y 40 mm de longitud, de acero galvanizado con revestimiento de cromo. (material) | 60 | 0.05 | 3.000 |
| mo048 | h | Oficial 1ª montador de estructura de madera. (mano de obra) | 0.239 | 23.46 | 5.607 |
| mo095 | h | Ayudante montador de estructura de madera. (mano de obra) | 0.239 | 22.67 | 5.418 |
| % | % | Costes directos complementarios | 2 % | 32.035 | 0.641 |
|  |  | Costes directos |  |  | 32.676 |

Residuos:
- colocación: mt07emr015kkkya; factor de residuo 0.006
- colocación: mt07emr113ac; factor de residuo 0.00505263

## Recursos

**mt07emr015kkkya** Ud Pie de pilar regulable con barra roscada
Datos técnicos: Coste energético 23.535 MJ; Emisión de CO2 1.212 kg; Código LER 17 04 05; Masa del elemento 2 kg; Volumen 0.000952 m3
Residuos:
- embalaje: re170203 Plástico. (componente de residuo); rendimiento 0.04 kg; Código LER 17 02 03; Masa del elemento 1 kg; Volumen 0.001667 m3

**mt07emr113ac** Ud Tornillo autoperforante para madera
Datos técnicos: Coste energético 0.239 MJ; Emisión de CO2 0.025 kg; Código LER 17 04 05; Masa del elemento 0.0095 kg; Volumen 0.000005 m3
Residuos:
- embalaje: re150101 Envases de papel y cartón. (componente de residuo); rendimiento 0.001 kg; Código LER 15 01 01; Masa del elemento 1 kg; Volumen 0.001333 m3
