# Marquesina de madera

- Propiedad del archivo: CYPE Ingenieros S.A.
- Formato: FIEBDC-3/2016
- Programa: Generador de precios de la construcción. CYPE Ingenieros, S.A.
- Fecha: 08/03/2024
- Ámbito geográfico: Región de Murcia
- Divisa: EUR
- Costes indirectos: 3 %
- IVA: 21 %

## E Estructuras

### EM Madera

#### EMP Porches y marquesinas

**EMP030** Ud Marquesina de madera.
Marquesina de madera laminada de abeto tratada en autoclave, de 2400x860x1120 mm y 2,1 m² de superficie. Incluso accesorios, piezas especiales, elementos de anclaje y barniz para tratamiento de protección.
Incluye: Replanteo de alineaciones y niveles. Montaje de la marquesina. Barnizado.
Criterio de medición de proyecto: Número de unidades previstas, según documentación gráfica de Proyecto.
Criterio de medición de obra: Se medirá el número de unidades realmente ejecutadas según especificaciones de Proyecto.

| Código | Ud | Descripción | Rendimiento | Precio | Importe |
|---|---|---|---|---|---|
| mt07emo030d | Ud | Marquesina de madera laminada de abeto tratada en autoclave, de 2400x860x1120 mm y 2,1 m² de superficie, incluso accesorios, piezas especiales, elementos de anclaje y barniz para tratamiento de protección. (material) | 1 | 489.16 | 489.160 |
| mo048 | h | Oficial 1ª montador de estructura de madera. (mano de obra) | 1.493 | 23.46 | 35.026 |
| mo095 | h | Ayudante montador de estructura de madera. (mano de obra) | 1.493 | 22.67 | 33.846 |
| % | % | Costes directos complementarios | 2 % | 558.032 | 11.161 |
|  |  | Costes directos |  |  | 569.193 |

## Recursos

**mt07emo030d** Ud Marquesina de madera laminada de abeto tratada en autoclave
Datos técnicos: Coste energético 351.411 MJ; Emisión de CO2 -4.528 kg
Residuos:
- embalaje: re150101 Envases de papel y cartón. (componente de residuo); rendimiento 3.585 kg; Código LER 15 01 01; Masa del elemento 1 kg; Volumen 0.001333 m3
