# Tablero estructural de madera

- Propiedad del archivo: CYPE Ingenieros S.A.
- Formato: FIEBDC-3/2016
- Programa: Generador de precios de la construcción. CYPE Ingenieros, S.A.
- Fecha: 08/03/2024
- Ámbito geográfico: Región de Murcia
- Divisa: EUR
- Costes indirectos: 3 %
- IVA: 21 %

## E Estructuras

### EM Madera

#### EMT Paneles y tableros estructurales

**EMT100** m² Tablero estructural de madera.
Tablero estructural de partículas de madera para uso en ambiente húmedo, tipo P5, según UNE-EN 312, de 2510x1210 mm y 25 mm de espesor, con bordes canteados, fijado a la estructura de madera con tornillos de cabeza avellanada, de acero al carbono.
Incluye: Replanteo de las piezas. Fijación de los tableros al soporte base.
Criterio de medición de proyecto: Superficie medida según documentación gráfica de Proyecto.
Criterio de medición de obra: Se medirá la superficie realmente ejecutada según especificaciones de Proyecto.

| Código | Ud | Descripción | Rendimiento | Precio | Importe |
|---|---|---|---|---|---|
| mt08eff040ae | m² | Tablero estructural de partículas de madera para uso en ambiente húmedo, tipo P5, según UNE-EN 312, de 2510x1210 mm y 25 mm de espesor, con bordes canteados, Euroclase D-s2, d0 de reacción al fuego, según UNE-EN 13501-1, clase E1 en emisión de formaldehído, según UNE-EN 13986. (material) | 1.05 | 11.72 | 12.306 |
| mt07emr118lb | Ud | Tornillo de cabeza avellanada, de 6 mm de diámetro y 120 mm de longitud, de acero al carbono, con tratamiento superficial a base de resina epoxi, para clases de servicio 1, 2 y 3 según UNE-EN 1995-1-1. (material) | 9 | 0.58 | 5.220 |
| mo048 | h | Oficial 1ª montador de estructura de madera. (mano de obra) | 0.169 | 23.46 | 3.965 |
| mo095 | h | Ayudante montador de estructura de madera. (mano de obra) | 0.169 | 22.67 | 3.831 |
| % | % | Costes directos complementarios | 2 % | 25.322 | 0.506 |
|  |  | Costes directos |  |  | 25.828 |

Residuos:
- colocación: mt08eff040ae; factor de residuo 0.00966406
- colocación: mt07emr118lb; factor de residuo 0.00328571

## Recursos

**mt08eff040ae** m² Tablero estructural de partículas de madera para uso en ambiente húmedo
Datos técnicos: Coste energético 587.276 MJ; Emisión de CO2 7.592 kg; Código LER 17 02 01; Masa del elemento 17.75 kg; Volumen 0.016136 m3
Residuos:
- embalaje: re170203 Plástico. (componente de residuo); rendimiento 0.029 kg; Código LER 17 02 03; Masa del elemento 1 kg; Volumen 0.001667 m3

**mt07emr118lb** Ud Tornillo de cabeza avellanada
Datos técnicos: Coste energético 0.174 MJ; Emisión de CO2 0.010 kg; Código LER 17 04 05; Masa del elemento 0.014 kg; Volumen 0.000007 m3
Residuos:
- embalaje: re150101 Envases de papel y cartón. (componente de residuo); rendimiento 0.001 kg; Código LER 15 01 01; Masa del elemento 1 kg; Volumen 0.001333 m3
