# Vigueta prefabricada de hormigón pretensado, imitación madera

- Propiedad del archivo: CYPE Ingenieros S.A.
- Formato: FIEBDC-3/2016
- Programa: Generador de precios de la construcción. CYPE Ingenieros, S.A.
- Fecha: 03/10/2024
- Ámbito geográfico: Región de Murcia
- Divisa: EUR
- Costes indirectos: 3 %
- IVA: 21 %

## E Estructuras

### EP Hormigón prefabricado

#### EPI Viguetas

**EPI010** Ud Vigueta prefabricada de hormigón pretensado, imitación madera.
Vigueta prefabricada de hormigón pretensado, de 16x9x300 cm, con terminación recta en ambos extremos, con barras de acero para pretensar, UNE 36094 Y 1860 S7, de 5 mm de diámetro, con un momento flector máximo de 12 kN·m, acabado imitación madera, con una mano de lasur.
Incluye: Replanteo de las viguetas. Colocación y fijación provisional de la vigueta. Ajuste a su posición correcta y nivelación. Montaje y desmontaje de apeos complementarios.
Criterio de medición de proyecto: Número de unidades previstas, según documentación gráfica de Proyecto.
Criterio de medición de obra: Se medirá el número de unidades realmente ejecutadas según especificaciones de Proyecto.

| Código | Ud | Descripción | Rendimiento | Precio | Importe |
|---|---|---|---|---|---|
| mt07pha075ae | Ud | Vigueta prefabricada de hormigón pretensado, de 16x9x300 cm, con terminación recta en ambos extremos, con barras de acero para pretensar, UNE 36094 Y 1860 S7, de 5 mm de diámetro, con un momento flector máximo de 12 kN·m, acabado imitación madera, con una mano de lasur. (material) | 1 | 143.08 | 143.080 |
| mo020 | h | Oficial 1ª construcción. (mano de obra) | 0.199 | 22.53 | 4.483 |
| mo113 | h | Peón ordinario construcción. (mano de obra) | 0.358 | 21.19 | 7.586 |
| % | % | Costes directos complementarios | 2 % | 155.149 | 3.103 |
|  |  | Costes directos |  |  | 158.252 |

Residuos:
- colocación: mt07pha075ae; factor de residuo 0.0250854

## Recursos

**mt07pha075ae** Ud Vigueta prefabricada de hormigón pretensado
Datos técnicos: Coste energético 249.924 MJ; Emisión de CO2 19.459 kg; Código LER 17 01 01; Masa del elemento 114 kg; Volumen 0.076 m3
Residuos:
- embalaje: re170201 Madera. (componente de residuo); rendimiento 0.44 kg; Código LER 17 02 01; Masa del elemento 1 kg; Volumen 0.000909 m3
- embalaje: re170203 Plástico. (componente de residuo); rendimiento 0.186 kg; Código LER 17 02 03; Masa del elemento 1 kg; Volumen 0.001667 m3
