# Acero en vigas mixtas

- Propiedad del archivo: CYPE Ingenieros S.A.
- Formato: FIEBDC-3/2016
- Programa: Generador de precios de la construcción. CYPE Ingenieros, S.A.
- Fecha: 03/10/2024
- Ámbito geográfico: Región de Murcia
- Divisa: EUR
- Costes indirectos: 3 %
- IVA: 21 %

## E Estructuras

### EX Mixtas

#### EXV Vigas

**EXV010** kg Acero en vigas mixtas.
Acero UNE-EN 10025 S235JR, en vigas mixtas formadas por piezas simples de perfiles laminados en caliente de las series IPN, IPE, UPN, HEA, HEB o HEM más conectores, acabado con imprimación antioxidante, con uniones soldadas en obra.
Criterio de valoración económica: El precio incluye las soldaduras, los cortes, los despuntes, las piezas especiales, los casquillos y los elementos auxiliares de montaje.
Incluye: Replanteo de la viga en sus apoyos. Colocación y fijación provisional del perfil. Apeado, aplomado y nivelación. Ejecución de las uniones soldadas. Replanteo y fijación de conectores.
Criterio de medición de proyecto: Peso nominal medido según documentación gráfica de Proyecto.
Criterio de medición de obra: Se determinará, a partir del peso obtenido en báscula oficial de las unidades llegadas a obra, el peso de las unidades realmente ejecutadas según especificaciones de Proyecto.

| Código | Ud | Descripción | Rendimiento | Precio | Importe |
|---|---|---|---|---|---|
| mt07ala010aqb | kg | Acero laminado UNE-EN 10025 S235JR, en perfiles laminados en caliente, piezas simples+conectores, para aplicaciones estructurales, acabado con imprimación antioxidante. Trabajado y montado en taller, para colocar con uniones soldadas en obra. (material) | 1 | 1.69 | 1.690 |
| mq08sol020 | h | Equipo y elementos auxiliares para soldadura eléctrica. (maquinaria) | 0.018 | 3.42 | 0.062 |
| mo047 | h | Oficial 1ª montador de estructura metálica. (mano de obra) | 0.018 | 23.46 | 0.422 |
| mo094 | h | Ayudante montador de estructura metálica. (mano de obra) | 0.01 | 22.67 | 0.227 |
| % | % | Costes directos complementarios | 2 % | 2.401 | 0.048 |
|  |  | Costes directos |  |  | 2.449 |

Residuos:
- colocación: mt07ala010aqb; factor de residuo 0.0045

## Recursos

**mt07ala010aqb** kg Acero laminado UNE-EN 10025 S235JR
Datos técnicos: Coste energético 9.830 MJ; Emisión de CO2 0.510 kg; Código LER 17 04 05; Masa del elemento 1 kg; Volumen 0.000476 m3
