# Punto singular para revestimiento exterior de fachada ventilada, de lamas de fibrocemento sin amianto

- Propiedad del archivo: CYPE Ingenieros S.A.
- Formato: FIEBDC-3/2016
- Programa: Generador de precios de la construcción. CYPE Ingenieros, S.A.
- Fecha: 03/10/2024
- Ámbito geográfico: Región de Murcia
- Divisa: EUR
- Costes indirectos: 3 %
- IVA: 21 %

## F Fachadas y particiones

### FA Fachadas ventiladas

#### FAF Revestimiento exterior de lamas de fibrocemento sin amianto

**FAF011** m Punto singular para revestimiento exterior de fachada ventilada, de lamas de fibrocemento sin amianto.
Arranque para revestimiento exterior de fachada ventilada, de lamas de fibrocemento sin amianto, con unión longitudinal de las lamas mediante junta solapada, con perfil de ventilación de aluminio, de 30x10x30x9 mm, en el cual se inserta un perfil de arranque, de mm; colocación sobre la subestructura soporte.
Incluye: Replanteo y colocación del remate. Fijación mecánica.
Criterio de medición de proyecto: Longitud medida en verdadera magnitud, según documentación gráfica de Proyecto.
Criterio de medición de obra: Se medirá, en verdadera magnitud, la longitud realmente ejecutada según especificaciones de Proyecto.

| Código | Ud | Descripción | Rendimiento | Precio | Importe |
|---|---|---|---|---|---|
| mt12lfc050a | m | Perfil de arranque de aluminio, de 30x10x30x9 mm y 3000 mm de longitud; para sistema de revestimiento exterior de fachada ventilada, de lamas de fibrocemento sin amianto, con unión longitudinal de las lamas mediante junta solapada. (material) | 1 | 5.3 | 5.300 |
| mo052 | h | Oficial 1ª montador de sistemas de fachadas prefabricadas. (mano de obra) | 0.249 | 23.16 | 5.767 |
| mo099 | h | Ayudante montador de sistemas de fachadas prefabricadas. (mano de obra) | 0.249 | 21.78 | 5.423 |
| % | % | Costes directos complementarios | 2 % | 16.490 | 0.330 |
|  |  | Costes directos |  |  | 16.820 |

Residuos:
- colocación: mt12lfc050a; factor de residuo 0.048

## Recursos

**mt12lfc050a** m Perfil de arranque de aluminio
Datos técnicos: Coste energético 12.799 MJ; Emisión de CO2 0.930 kg; Código LER 17 04 02; Masa del elemento 0.11 kg; Volumen 0.000073 m3
Residuos:
- embalaje: re170203 Plástico. (componente de residuo); rendimiento 0.005 kg; Código LER 17 02 03; Masa del elemento 1 kg; Volumen 0.001667 m3
