# Revestimiento exterior de fachada ventilada, de placas de lana mineral comprimida. Sistema "ROCKPANEL"

- Propiedad del archivo: CYPE Ingenieros S.A.
- Formato: FIEBDC-3/2016
- Programa: Generador de precios de la construcción. CYPE Ingenieros, S.A.
- Fecha: 08/03/2024
- Ámbito geográfico: Región de Murcia
- Divisa: EUR
- Costes indirectos: 3 %
- IVA: 21 %

## F Fachadas y particiones

### FA Fachadas ventiladas

#### FAL Revestimiento exterior de placas de lana mineral comprimida

**FAL010** m² Revestimiento exterior de fachada ventilada, de placas de lana mineral comprimida. Sistema "ROCKPANEL".
Revestimiento exterior de fachada ventilada, de placas de lana mineral comprimida, Rockpanel Natural "ROCKPANEL", de 1200 mm de altura, 2500 mm de longitud y 10 mm de espesor, color natural, que cambia con el paso del tiempo, acabado Durable; colocación con junta horizontal abierta y con sistema de fijación vista, sobre subestructura soporte de aleación de aluminio EN AW-6060. Incluso anclajes y tornillería, para la fijación de la subestructura soporte.
Criterio de valoración económica: El precio no incluye el aislamiento térmico ni la resolución de puntos singulares.
Incluye: Limpieza y preparación de la superficie soporte. Replanteo de las juntas de dilatación y paños de trabajo. Replanteo del despiece del revestimiento y de los puntos de anclaje de la subestructura soporte. Fijación de la subestructura soporte a la hoja principal y al forjado. Preparación del revestimiento. Aplomado, nivelación y alineación del revestimiento. Fijación definitiva del revestimiento a la subestructura soporte. Realización de todos los trabajos necesarios para la resolución de los huecos.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt12plr010ca1sa | m² | Placa de lana mineral comprimida, Rockpanel Natural "ROCKPANEL", de 1200 mm de altura, 2500 mm de longitud y 10 mm de espesor, color natural, que cambia con el paso del tiempo, acabado Durable; con remaches de acero inoxidable A2, para la fijación del revestimiento a la subestructura soporte; (material) | 1 | 112.51 | 112.510 |
| mt12plr015 | m² | Subestructura soporte, para revestimiento exterior de fachada ventilada, sistema "ROCKPANEL", formada por perfiles verticales en T y en L de aluminio extruido de aleación 6060; ménsulas para retención de los perfiles; y anclajes y tornillería para la fijación de la subestructura soporte a la hoja principal y al forjado. (material) | 1 | 23.1 | 23.100 |
| mo052 | h | Oficial 1ª montador de sistemas de fachadas prefabricadas. (mano de obra) | 0.498 | 23.16 | 11.534 |
| mo099 | h | Ayudante montador de sistemas de fachadas prefabricadas. (mano de obra) | 0.498 | 21.78 | 10.846 |
| % | % | Costes directos complementarios | 3 % | 157.990 | 4.740 |
|  |  | Costes directos |  |  | 162.730 |

Residuos:
- colocación: mt12plr010ca1sa; factor de residuo 0.03
- colocación: mt12plr015; factor de residuo 0.024

## Recursos

**mt12plr010ca1sa** m² Placa de lana mineral comprimida
Datos técnicos: Coste energético 610.089 MJ; Emisión de CO2 15.914 kg; Código LER 17 06 04; Masa del elemento 10.5 kg; Volumen 0.0175 m3
Residuos:
- embalaje: re170203 Plástico. (componente de residuo); rendimiento 0.034 kg; Código LER 17 02 03; Masa del elemento 1 kg; Volumen 0.001667 m3

**mt12plr015** m² Subestructura soporte
Datos técnicos: Coste energético 337.981 MJ; Emisión de CO2 24.826 kg; Código LER 17 04 02; Masa del elemento 3 kg; Volumen 0.002 m3
Residuos:
- embalaje: re170203 Plástico; rendimiento 0.022 kg
