# Punto singular para revestimiento exterior de fachada ventilada, de lamas de composite (WPC). Sistema Mont Blanc "TARIMATEC"

- Propiedad del archivo: CYPE Ingenieros S.A.
- Formato: FIEBDC-3/2016
- Programa: Generador de precios de la construcción. CYPE Ingenieros, S.A.
- Fecha: 03/10/2024
- Ámbito geográfico: Región de Murcia
- Divisa: EUR
- Costes indirectos: 3 %
- IVA: 21 %

## F Fachadas y particiones

### FA Fachadas ventiladas

#### FAW Revestimiento exterior de lamas de composite

**FAW011** m Punto singular para revestimiento exterior de fachada ventilada, de lamas de composite (WPC). Sistema Mont Blanc "TARIMATEC".
Coronación para revestimiento exterior de fachada ventilada, de lamas de composite (WPC), sistema Mont Blanc "TARIMATEC", con perfil macizo de terminación, de composite (WPC) "TARIMATEC", de 179x10 mm, compuesto por material termoplástico y fibras vegetales con refuerzo mineral, acabado Nogal.
Incluye: Replanteo y colocación del remate. Fijación mecánica.
Criterio de medición de proyecto: Longitud medida en verdadera magnitud, según documentación gráfica de Proyecto.
Criterio de medición de obra: Se medirá, en verdadera magnitud, la longitud realmente ejecutada según especificaciones de Proyecto.

| Código | Ud | Descripción | Rendimiento | Precio | Importe |
|---|---|---|---|---|---|
| mt12tar020m | m | Perfil macizo de terminación, de composite (WPC) "TARIMATEC", de 179x10 mm, compuesto por material termoplástico y fibras vegetales con refuerzo mineral, acabado Nogal, con tornillos de acero inoxidable A2 para la fijación a la subestructura soporte; Euroclase Bfl, s1 de reacción al fuego. (material) | 1 | 15 | 15.000 |
| mo052 | h | Oficial 1ª montador de sistemas de fachadas prefabricadas. (mano de obra) | 0.398 | 23.16 | 9.218 |
| mo099 | h | Ayudante montador de sistemas de fachadas prefabricadas. (mano de obra) | 0.398 | 21.78 | 8.668 |
| % | % | Costes directos complementarios | 3 % | 32.886 | 0.987 |
|  |  | Costes directos |  |  | 33.873 |

Residuos:
- colocación: mt12tar020m; factor de residuo 0.007

## Recursos

**mt12tar020m** m Perfil macizo de terminación
Datos técnicos: Coste energético 60.620 MJ; Emisión de CO2 2.575 kg; Código LER 17 02 01; Masa del elemento 2.58 kg; Volumen 0.002345 m3
Residuos:
- embalaje: re150101 Envases de papel y cartón. (componente de residuo); rendimiento 0.014 kg; Código LER 15 01 01; Masa del elemento 1 kg; Volumen 0.001333 m3
- embalaje: re150104 Envases metálicos. (componente de residuo); rendimiento 0.003 kg; Código LER 15 01 04; Masa del elemento 1 kg; Volumen 0.001667 m3
- embalaje: re170201 Madera. (componente de residuo); rendimiento 0.009 kg; Código LER 17 02 01; Masa del elemento 1 kg; Volumen 0.000909 m3
- embalaje: re170203 Plástico. (componente de residuo); rendimiento 0.005 kg; Código LER 17 02 03; Masa del elemento 1 kg; Volumen 0.001667 m3
