# Punto singular para revestimiento exterior de fachada ventilada, de lamas de madera

- Propiedad del archivo: CYPE Ingenieros S.A.
- Formato: FIEBDC-3/2016
- Programa: Generador de precios de la construcción. CYPE Ingenieros, S.A.
- Fecha: 08/03/2024
- Ámbito geográfico: Región de Murcia
- Divisa: EUR
- Costes indirectos: 3 %
- IVA: 21 %

## F Fachadas y particiones

### FA Fachadas ventiladas

#### FAZ Revestimiento exterior de lamas o listones de madera

**FAZ011** m Punto singular para revestimiento exterior de fachada ventilada, de lamas de madera.
Coronación, con pieza de remate de fachada de chapa plegada de acero galvanizado, espesor 0,8 mm, desarrollo 150 mm y 4 pliegues, para revestimiento exterior de fachada ventilada, de lamas de madera.
Incluye: Replanteo y colocación del remate. Fijación mecánica.
Criterio de medición de proyecto: Longitud medida en verdadera magnitud, según documentación gráfica de Proyecto.
Criterio de medición de obra: Se medirá, en verdadera magnitud, la longitud realmente ejecutada según especificaciones de Proyecto.

| Código | Ud | Descripción | Rendimiento | Precio | Importe |
|---|---|---|---|---|---|
| mt20rca010bc | m | Pieza de remate de fachada de chapa plegada de acero galvanizado, espesor 0,8 mm, desarrollo 150 mm y 4 pliegues. (material) | 1 | 5.52 | 5.520 |
| mo052 | h | Oficial 1ª montador de sistemas de fachadas prefabricadas. (mano de obra) | 0.149 | 23.16 | 3.451 |
| mo099 | h | Ayudante montador de sistemas de fachadas prefabricadas. (mano de obra) | 0.149 | 21.78 | 3.245 |
| % | % | Costes directos complementarios | 2 % | 12.216 | 0.244 |
|  |  | Costes directos |  |  | 12.460 |

Residuos:
- colocación: mt20rca010bc Pieza de remate de fachada de chapa plegada de acero galvanizado, espesor 0,8 mm, desarrollo 150 mm y 4 pliegues; factor de residuo 0.00530021

## Recursos

**mt20rca010bc** m Pieza de remate de fachada de chapa plegada de acero galvanizado, espesor 0,8 mm, desarrollo 150 mm y 4 pliegues
Datos técnicos: Coste energético 24.269 MJ; Emisión de CO2 2.435 kg; Código LER 17 04 05; Masa del elemento 0.936 kg; Volumen 0.000446 m3
Residuos:
- embalaje: re170203 Plástico. (componente de residuo); rendimiento 0.008 kg; Código LER 17 02 03; Masa del elemento 1 kg; Volumen 0.001667 m3
