# Dintel de chapa de acero

- Propiedad del archivo: CYPE Ingenieros S.A.
- Formato: FIEBDC-3/2016
- Programa: Generador de precios de la construcción. CYPE Ingenieros, S.A.
- Fecha: 03/10/2024
- Ámbito geográfico: Región de Murcia
- Divisa: EUR
- Costes indirectos: 3 %
- IVA: 21 %

## F Fachadas y particiones

### FC Dinteles, cargaderos y cajones de persiana

#### FCA De acero

**FCA040** m Dintel de chapa de acero.
Dintel metálico, con goterón, de chapa de acero S275JR de 2,5 mm de espesor, de 265 mm de anchura, con rigidizadores, acabado lacado con pintura de poliéster para exteriores. Incluso accesorios de fijación.
Incluye: Limpieza y preparación del plano de apoyo del sistema. Replanteo del nivel de apoyo de los elementos. Colocación y fijación provisional del dintel. Aplomado y nivelación. Ejecución de las uniones.
Criterio de medición de proyecto: Longitud medida según documentación gráfica de Proyecto, incluyendo las entregas en los apoyos.
Criterio de medición de obra: Se medirá la longitud realmente ejecutada según especificaciones de Proyecto, incluyendo las entregas en los apoyos.

| Código | Ud | Descripción | Rendimiento | Precio | Importe |
|---|---|---|---|---|---|
| mt20dah010s | m | Dintel metálico, con goterón, de chapa de acero S275JR de 2,5 mm de espesor, de 265 mm de anchura, con rigidizadores, acabado lacado con pintura de poliéster para exteriores. (material) | 1 | 33.4 | 33.400 |
| mt20dah005 | Ud | Kit de accesorios de fijación para dintel de chapa de acero, formado por tirantes de pletina, soportes y fijaciones mecánicas. (material) | 1 | 4 | 4.000 |
| mo020 | h | Oficial 1ª construcción. (mano de obra) | 0.199 | 22.53 | 4.483 |
| mo113 | h | Peón ordinario construcción. (mano de obra) | 0.398 | 21.19 | 8.434 |
| % | % | Costes directos complementarios | 2 % | 50.317 | 1.006 |
|  |  | Costes directos |  |  | 51.323 |
