# Cierre metálico enrollable "PERSAX"

- Propiedad del archivo: CYPE Ingenieros S.A.
- Formato: FIEBDC-3/2016
- Programa: Generador de precios de la construcción. CYPE Ingenieros, S.A.
- Fecha: 03/10/2024
- Ámbito geográfico: Región de Murcia
- Divisa: EUR
- Costes indirectos: 3 %
- IVA: 21 %

## F Fachadas y particiones

### FD Defensas

#### FDC Cierres metálicos

**FDC020** Ud Cierre metálico enrollable "PERSAX".
Cierre metálico enrollable de lamas de aluminio extrusionado, 300 cm de anchura y 220 cm de altura, con lama curva ciega, Segur EC-60 Extreme "PERSAX", acabado blanco estándar, eje de acero galvanizado, guías laterales de aluminio extrusionado, modelo AL GA-95 "PERSAX", de 87,5x95 mm y 3 mm de espesor, con juntas de goma, y motor eléctrico modelo Centris 75 "SIMU". Incluso tirantes y soportes laterales de acero galvanizado para fijación al paramento.
Incluye: Colocación y fijación de los perfiles guía. Introducción del cierre metálico en las guías. Colocación y fijación del eje a los soportes. Tensado del muelle. Fijación del cierre metálico al eje. Montaje del sistema de apertura. Montaje del sistema de accionamiento (eje, engranaje y motor eléctrico). Repasos y engrase de mecanismos y guías. Realización de pruebas de servicio.
Criterio de medición de proyecto: Número de unidades previstas, según documentación gráfica de Proyecto.
Criterio de medición de obra: Se medirá el número de unidades realmente ejecutadas según especificaciones de Proyecto.

| Código | Ud | Descripción | Rendimiento | Precio | Importe |
|---|---|---|---|---|---|
| mt26pex010a | m² | Lama curva ciega, Segur EC-60 Extreme "PERSAX", de aleación de aluminio 6063 T5, acabado blanco estándar, lama terminal con burlete y tapones laterales de nylon; resistencia a la carga del viento clase C2, según UNE-EN 13241-1. (material) | 7.59 | 149.6 | 1135.464 |
| mt26pex012 | m | Eje de acero galvanizado "PERSAX", para cierre metálico enrollable. (material) | 3 | 165 | 495.000 |
| mt26pex014a | Ud | Kit para accionamiento automático de cierre metálico enrollable, motor central modelo Centris 75 "SIMU". (material) | 1 | 436.26 | 436.260 |
| mt26pex016r | Ud | Kit de dos soportes laterales de acero galvanizado "PERSAX", para sujeción del eje del cierre metálico enrollable al paramento. (material) | 1 | 100.6 | 100.600 |
| mt26pex015 | Ud | Tirante de acero galvanizado "PERSAX", para sujeción de las lamas al eje del cierre metálico enrollable. (material) | 6 | 5.5 | 33.000 |
| mt26pex011a | m | Guía lateral de aluminio extrusionado, modelo AL GA-95 "PERSAX", de 87,5x95 mm y 3 mm de espesor, con juntas de goma, acabado blanco estándar, para cierre metálico enrollable. (material) | 4.4 | 21.51 | 94.644 |
| mo020 | h | Oficial 1ª construcción. (mano de obra) | 2.627 | 22.53 | 59.186 |
| mo113 | h | Peón ordinario construcción. (mano de obra) | 2.627 | 21.19 | 55.666 |
| mo018 | h | Oficial 1ª cerrajero. (mano de obra) | 2.627 | 22.82 | 59.948 |
| mo059 | h | Ayudante cerrajero. (mano de obra) | 2.627 | 21.84 | 57.374 |
| mo003 | h | Oficial 1ª electricista. (mano de obra) | 2.299 | 23.16 | 53.245 |
| mo102 | h | Ayudante electricista. (mano de obra) | 2.299 | 21.75 | 50.003 |
| % | % | Costes directos complementarios | 2 % | 2630.390 | 52.608 |
|  |  | Costes directos |  |  | 2682.998 |

## Recursos

**mt26pex010a** m² Lama curva ciega
Datos técnicos: Coste energético 2243.492 MJ; Emisión de CO2 164.998 kg
Residuos:
- embalaje: re170604 Materiales de aislamiento distintos de los especificados en los códigos 17 06 01 y 17 06 03. (componente de residuo); rendimiento 0.085 kg; Código LER 17 06 04; Masa del elemento 1 kg; Volumen 0.001667 m3
