# Barandilla modular para balcones lineales de fachada

- Propiedad del archivo: CYPE Ingenieros S.A.
- Formato: FIEBDC-3/2016
- Programa: Generador de precios de la construcción. CYPE Ingenieros, S.A.
- Fecha: 08/03/2024
- Ámbito geográfico: Región de Murcia
- Divisa: EUR
- Costes indirectos: 3 %
- IVA: 21 %

## F Fachadas y particiones

### FD Defensas

#### FDD Barandillas y pasamanos

**FDD030** Ud Barandilla modular para balcones lineales de fachada.
Barandilla modular de acero laminado en caliente, para instalar sobre hueco terminado de balcones lineales de fachada, de 110 cm de altura y 100 cm de longitud, incorporando reja trenzada, bastidor formado por montantes verticales ocultos en pletina de 40x6 mm, remate superior e inferior de malla con pletina de 35x6 mm y pasamanos de 50 mm de diámetro. Protección del conjunto mediante galvanizado en caliente de gran resistencia antioxidante; tratamiento de desengrase y fosfatado; lacado al horno con poliéster ferrotexturado color gris acero. Máxima adherencia del revestimiento exterior. Incluso rótulas extensibles para anclaje lateral a muro de fábrica u hormigón, anclaje inferior mediante taco metálico de cabeza oculta, tornillería de anclaje y bolsa de protección en obra. Elaboración en taller y ajuste final en obra.
Incluye: Marcado de los puntos de fijación del bastidor. Presentación del tramo de barandilla de forma que los puntos de anclaje del bastidor se sitúen en los puntos marcados. Aplomado y nivelación. Resolución de las uniones entre tramos de barandilla. Resolución de las uniones de la barandilla al anclaje. Montaje de elementos complementarios.
Criterio de medición de proyecto: Número de unidades previstas, según documentación gráfica de Proyecto.
Criterio de medición de obra: Se medirá el número de unidades realmente ejecutadas según especificaciones de Proyecto.

| Código | Ud | Descripción | Rendimiento | Precio | Importe |
|---|---|---|---|---|---|
| mt26aae011b | m | Barandilla de acero laminado en caliente, de 110 cm de altura, acabado en color gris acero, con textura férrea, incorporando reja trenzada, bastidor formado por montantes verticales ocultos de pletina de 40x6 mm, remate superior e inferior de malla con pletina de 35x6 mm y pasamanos de 50 mm de diámetro, incluso complementos y accesorios de montaje. (material) | 1 | 184.3 | 184.300 |
| mo011 | h | Oficial 1ª montador. (mano de obra) | 0.398 | 23.16 | 9.218 |
| mo080 | h | Ayudante montador. (mano de obra) | 0.398 | 21.78 | 8.668 |
| % | % | Costes directos complementarios | 2 % | 202.186 | 4.044 |
|  |  | Costes directos |  |  | 206.230 |
