# Muro capuchino de fábrica armada, de ladrillo cerámico cara vista, con armadura de tendel

- Propiedad del archivo: CYPE Ingenieros S.A.
- Formato: FIEBDC-3/2016
- Programa: Generador de precios de la construcción. CYPE Ingenieros, S.A.
- Fecha: 08/03/2024
- Ámbito geográfico: Región de Murcia
- Divisa: EUR
- Costes indirectos: 3 %
- IVA: 21 %

## F Fachadas y particiones

### FE Fábrica estructural

#### FEA Muros de fábrica armada

**FEA040** m² Muro capuchino de fábrica armada, de ladrillo cerámico cara vista, con armadura de tendel.
Muro capuchino de 11,5+6+11,5 cm de espesor de fábrica armada compuesto por hoja exterior de 11,5 cm de espesor, de fábrica de ladrillo cerámico cara vista perforado hidrofugado, color Salmón, acabado liso, 24x11,5x5 cm, resistencia a compresión 20 N/mm², con juntas de 10 mm de espesor, junta rehundida, recibida con mortero de cemento industrial, color gris, M-7,5, suministrado a granel y hoja interior de 11,5 cm de espesor, de fábrica de ladrillo cerámico cara vista perforado hidrofugado, color Salmón, acabado liso, 24x11,5x5 cm, resistencia a compresión 20 N/mm², con juntas de 10 mm de espesor, junta rehundida, recibida con mortero de cemento industrial, color gris, M-7,5, suministrado a granel; separadas por una cámara de aire de 6 cm de espesor y reforzadas con armadura de tendel prefabricada de acero galvanizado en caliente, de 5 mm de diámetro y 250 mm de anchura, colocada en hiladas cada 40 cm aproximadamente y como mínimo en arranque de la fábrica sobre forjado, bajo vierteaguas y sobre cargadero de huecos.
Incluye: Limpieza y preparación de la superficie soporte. Replanteo, planta a planta. Colocación y aplomado de miras de referencia. Tendido de hilos entre miras. Colocación de plomos fijos en las aristas. Colocación de las piezas por hiladas a nivel. Repaso de juntas y limpieza del paramento. Colocación de las armaduras de tendel prefabricadas entre hiladas. Limpieza.
Criterio de medición de proyecto: Superficie medida según documentación gráfica de Proyecto, sin duplicar esquinas ni encuentros, deduciendo los huecos de superficie mayor de 1 m².
Criterio de medición de obra: Se medirá la superficie realmente ejecutada según especificaciones de Proyecto, sin duplicar esquinas ni encuentros, deduciendo los huecos de superficie mayor de 1 m².

| Código | Ud | Descripción | Rendimiento | Precio | Importe |
|---|---|---|---|---|---|
| mt05plt010nb | Ud | Ladrillo cerámico cara vista perforado hidrofugado, color Salmón, acabado liso, 24x11,5x5 cm, para uso en fábrica no protegida (pieza U), categoría I, resistencia a compresión 20 N/mm², densidad 1700 kg/m³, según UNE-EN 771-1. (material) | 140.7 | 0.25 | 35.175 |
| mt08aaa010a | m³ | Agua. (material) | 0.018 | 1.5 | 0.027 |
| mt09mif010db | t | Mortero industrial para albañilería, de cemento, color gris, categoría M-7,5 (resistencia a compresión 7,5 N/mm²), suministrado a granel, según UNE-EN 998-2. (material) | 0.097 | 53.9 | 5.228 |
| mt07aae010lbO | m | Armadura de tendel prefabricada de acero galvanizado en caliente, de 5 mm de diámetro, 250 mm de anchura y 2,70 m de longitud, con geometría diseñada para permitir el solape y ganchos para dinteles y esquineras. Según UNE-EN 845-3. (material) | 2.5 | 6.07 | 15.175 |
| mq06mms010 | h | Mezclador continuo con silo, para mortero industrial en seco, suministrado a granel. (maquinaria) | 0.368 | 1.94 | 0.714 |
| mo021 | h | Oficial 1ª construcción en trabajos de albañilería. (mano de obra) | 1.672 | 22.53 | 37.670 |
| mo114 | h | Peón ordinario construcción en trabajos de albañilería. (mano de obra) | 1.672 | 21.19 | 35.430 |
| mo043 | h | Oficial 1ª ferrallista. (mano de obra) | 0.104 | 23.46 | 2.440 |
| mo090 | h | Ayudante ferrallista. (mano de obra) | 0.104 | 22.67 | 2.358 |
| % | % | Costes directos complementarios | 2 % | 134.217 | 2.684 |
|  |  | Costes directos |  |  | 136.901 |

Residuos:
- colocación: mt05plt010nb; factor de residuo 0.0315
- colocación: mt09mif010db; factor de residuo 0.0189
- colocación: mt07aae010lbO; factor de residuo 0.00530154

## Recursos

**mt05plt010nb** Ud Ladrillo cerámico cara vista perforado hidrofugado
Datos técnicos: Coste energético 29.252 MJ; Emisión de CO2 0.443 kg; Código LER 17 01 02; Masa del elemento 1.7 kg; Volumen 0.00136 m3
Residuos:
- embalaje: re170201 Madera. (componente de residuo); rendimiento 0.002 kg; Código LER 17 02 01; Masa del elemento 1 kg; Volumen 0.000909 m3
- embalaje: re170203 Plástico. (componente de residuo); rendimiento 0.001 kg; Código LER 17 02 03; Masa del elemento 1 kg; Volumen 0.001667 m3

**mt08aaa010a** m³ Agua
Datos técnicos: Coste energético 60.000 MJ; Emisión de CO2 30.000 kg

**mt09mif010db** t Mortero industrial para albañilería
Datos técnicos: Coste energético 1960.000 MJ; Emisión de CO2 170.000 kg; Código LER 17 01 01; Masa del elemento 1000 kg; Volumen 0.666667 m3

**mt07aae010lbO** m Armadura de tendel prefabricada de acero galvanizado en caliente
Datos técnicos: Coste energético 8.933 MJ; Emisión de CO2 0.870 kg; Código LER 17 04 05; Masa del elemento 0.325 kg; Volumen 0.000155 m3
Residuos:
- embalaje: re170203 Plástico; rendimiento 0.008 kg
