# Revestimiento exterior de fachada, de tejido metálico formado por paneles de chapa de metal expandido (déployé)

- Propiedad del archivo: CYPE Ingenieros S.A.
- Formato: FIEBDC-3/2016
- Programa: Generador de precios de la construcción. CYPE Ingenieros, S.A.
- Fecha: 03/10/2024
- Ámbito geográfico: Región de Murcia
- Divisa: EUR
- Costes indirectos: 3 %
- IVA: 21 %

## F Fachadas y particiones

### FK Tejidos metálicos

#### FKF Revestimiento exterior de tejidos metálicos

**FKF020** m² Revestimiento exterior de fachada, de tejido metálico formado por paneles de chapa de metal expandido (déployé).
Revestimiento exterior de fachada, de tejido metálico formado por paneles de chapa de metal expandido (déployé), de acero galvanizado, 75x46x20x1,5, 75 mm de longitud de diagonal larga, 46 mm de longitud de diagonal corta, 20 mm de espesor de hilo y 1,5 mm de espesor de chapa, con grapas de fijación. Subestructura soporte formada por perfiles laminados en caliente, de las series IPN, IPE, HEB, HEA, HEM o UPN, acabado galvanizado en caliente y tornillería de acero inoxidable A4. Incluso anclajes químicos para la fijación de la subestructura soporte.
Incluye: Replanteo. Fijación de la subestructura soporte. Fijación del tejido metálico a la subestructura soporte. Resolución de puntos singulares.
Criterio de medición de proyecto: Superficie medida según documentación gráfica de Proyecto, sin deducir huecos menores de 1 m².
Criterio de medición de obra: Se medirá la superficie realmente ejecutada según especificaciones de Proyecto, sin deducir huecos menores de 1 m².

| Código | Ud | Descripción | Rendimiento | Precio | Importe |
|---|---|---|---|---|---|
| mt26btr080b | m² | Tejido metálico formado por paneles de chapa de metal expandido (déployé), de acero galvanizado, 75x46x20x1,5, 75 mm de longitud de diagonal larga, 46 mm de longitud de diagonal corta, 20 mm de espesor de hilo y 1,5 mm de espesor de chapa, con grapas de fijación. (material) | 1.02 | 47.28 | 48.226 |
| mt26btr085a | kg | Subestructura soporte formada por perfiles laminados en caliente, de las series IPN, IPE, HEB, HEA, HEM o UPN, acabado galvanizado en caliente y tornillería de acero inoxidable A4. (material) | 0.8 | 2.8 | 2.240 |
| mt26aaq010f | Ud | Anclaje químico compuesto por resina y varilla roscada de acero inoxidable A4-70, según UNE-EN ISO 3506-1; con tuerca y arandela, de 12 mm de diámetro. (material) | 1 | 4.9 | 4.900 |
| mo011 | h | Oficial 1ª montador. (mano de obra) | 0.597 | 23.16 | 13.827 |
| mo080 | h | Ayudante montador. (mano de obra) | 0.597 | 21.78 | 13.003 |
| % | % | Costes directos complementarios | 2 % | 82.196 | 1.644 |
|  |  | Costes directos |  |  | 83.840 |

Residuos:
- colocación: mt26btr080b; factor de residuo 0.0038
- colocación: mt26btr085a; factor de residuo 0.0038

## Recursos

**mt26btr080b** m² Tejido metálico formado por paneles de chapa de metal expandido (déployé)
Datos técnicos: Coste energético 293.670 MJ; Emisión de CO2 29.952 kg; Código LER 17 04 05; Masa del elemento 11.7 kg; Volumen 0.005571 m3

**mt26btr085a** kg Subestructura soporte formada por perfiles laminados en caliente
Datos técnicos: Coste energético 25.100 MJ; Emisión de CO2 2.560 kg; Código LER 17 04 05; Masa del elemento 1 kg; Volumen 0.000476 m3

**mt26aaq010f** Ud Anclaje químico compuesto por resina y varilla roscada de acero inoxidable A4-70
Datos técnicos: Coste energético 15.985 MJ; Emisión de CO2 1.389 kg; Código LER 17 09 04; Masa del elemento 0.25 kg; Volumen 0.000167 m3
Residuos:
- embalaje: re150101 Envases de papel y cartón. (componente de residuo); rendimiento 0.002 kg; Código LER 15 01 01; Masa del elemento 1 kg; Volumen 0.001333 m3
- embalaje: re170203 Plástico. (componente de residuo); rendimiento 0.002 kg; Código LER 17 02 03; Masa del elemento 1 kg; Volumen 0.001667 m3
