# Muro de carga, de 30 cm de espesor, de fábrica armada, de bloque de tierra comprimida (BTC). Sistema "ELEMENTALES"

- Propiedad del archivo: CYPE Ingenieros S.A.
- Formato: FIEBDC-3/2016
- Programa: Generador de precios de la construcción. CYPE Ingenieros, S.A.
- Fecha: 08/03/2024
- Ámbito geográfico: Región de Murcia
- Divisa: EUR
- Costes indirectos: 3 %
- IVA: 21 %

## F Fachadas y particiones

### FN Muros bioclimáticos

#### FNB Hoja de fábrica de bloques de tierra comprimida (BTC)

**FNB020** m² Muro de carga, de 30 cm de espesor, de fábrica armada, de bloque de tierra comprimida (BTC). Sistema "ELEMENTALES".
Muro doble de carga, de 30 cm de espesor, de fábrica armada para revestir de bloque de tierra comprimida (BTC) machihembrado con dos alveolos "ELEMENTALES", de superficie rugosa, color marrón tierra, 30x9x15 cm, resistencia a compresión 4 N/mm², BTC 3, compuesto de tierras seleccionadas estabilizadas con cal hidráulica natural, recibida con mortero de cal aérea, arcilla y áridos seleccionados con granulometría de hasta 2 mm de diámetro, confeccionado en obra, "ELEMENTALES", con bloques en "U" del mismo material, reforzado con acero UNE-EN 10080 B 500 S, cuantía 2,1 kg/m² y hormigón de relleno, HA-25/F/10/XC2, preparado en obra, vertido con medios manuales, volumen 0,09 m³/m², en dinteles, zunchos horizontales y zunchos verticales.
Criterio de valoración económica: El precio no incluye el zuncho perimetral ni el revestimiento.
Incluye: Limpieza y preparación de la superficie soporte. Replanteo, planta a planta. Colocación de armaduras. Colocación y aplomado de miras de referencia. Tendido de hilos entre miras. Colocación de plomos fijos en las aristas. Preparación del mortero. Colocación de las piezas por hiladas a nivel. Colocación de armaduras en los huecos de las piezas, zunchos horizontales y dinteles. Preparación del hormigón. Vertido, vibrado y curado del hormigón. Realización de todos los trabajos necesarios para la resolución de huecos. Repaso de las juntas y limpieza final del paramento.
Criterio de medición de proyecto: Superficie medida según documentación gráfica de Proyecto, sin duplicar esquinas ni encuentros, deduciendo los huecos de superficie mayor de 4 m².
Criterio de medición de obra: Se medirá la superficie realmente ejecutada según especificaciones de Proyecto, sin duplicar esquinas ni encuentros, deduciendo los huecos de superficie mayor de 4 m².

| Código | Ud | Descripción | Rendimiento | Precio | Importe |
|---|---|---|---|---|---|
| mt03bte010a | Ud | Bloque de tierra comprimida (BTC) machihembrado con dos alveolos "ELEMENTALES", de superficie rugosa, color marrón tierra, 30x9x15 cm, resistencia a compresión 4 N/mm², BTC 3, compuesto de tierras seleccionadas estabilizadas con cal hidráulica natural, con propiedades bioclimáticas. Según UNE 41410. (material) | 60.9 | 1.1 | 66.990 |
| mt03bte020a | Ud | Bloque en "U" de tierra comprimida (BTC) machihembrado con dos alveolos "ELEMENTALES", de superficie rugosa, color marrón tierra, 30x9x15 cm, resistencia a compresión 4 N/mm², BTC 3, compuesto de tierras seleccionadas estabilizadas con cal hidráulica natural, con propiedades bioclimáticas. Según UNE 41410. (material) | 6.825 | 1.1 | 7.508 |
| mt09mie010c | m³ | Mortero de cal aérea, arcilla y áridos seleccionados con granulometría de hasta 2 mm de diámetro, confeccionado en obra, "ELEMENTALES", suministrado en sacos Big Bag. (material) | 0.036 | 240 | 8.640 |
| mt16cia010b | Ud | Tapón de fibras de madera, de 122 mm de diámetro. (material) | 0.7 | 1.55 | 1.085 |
| mt07aco010c | kg | Ferralla elaborada en taller industrial con acero en barras corrugadas, UNE-EN 10080 B 500 S, de varios diámetros. (material) | 2.1 | 1.6 | 3.360 |
| mt08var050 | kg | Alambre galvanizado para atar, de 1,30 mm de diámetro. (material) | 0.048 | 1.5 | 0.072 |
| mt08aaa010a | m³ | Agua. (material) | 0.021 | 1.5 | 0.032 |
| mt08cem011a | kg | Cemento Portland CEM II/B-L 32,5 R, color gris, en sacos, según UNE-EN 197-1. (material) | 41.692 | 0.1 | 4.169 |
| mt01arg006 | t | Arena de cantera, para hormigón preparado en obra. (material) | 0.056 | 17.5 | 0.980 |
| mt01arg007a | t | Árido grueso homogeneizado, de tamaño máximo 10 mm. (material) | 0.111 | 15.8 | 1.754 |
| mq06hor010 | h | Hormigonera eléctrica con una capacidad de amasado de 160 l. (maquinaria) | 0.061 | 3.45 | 0.210 |
| mo021 | h | Oficial 1ª construcción en trabajos de albañilería. (mano de obra) | 0.543 | 22.53 | 12.234 |
| mo114 | h | Peón ordinario construcción en trabajos de albañilería. (mano de obra) | 0.73 | 21.19 | 15.469 |
| mo043 | h | Oficial 1ª ferrallista. (mano de obra) | 0.036 | 23.46 | 0.845 |
| mo090 | h | Ayudante ferrallista. (mano de obra) | 0.036 | 22.67 | 0.816 |
| % | % | Costes directos complementarios | 2 % | 124.164 | 2.483 |
|  |  | Costes directos |  |  | 126.647 |

Residuos:
- colocación: mt03bte010a; factor de residuo 0.03
- colocación: mt03bte020a; factor de residuo 0.03
- colocación: mt09mie010c; factor de residuo 0.0198
- colocación: mt16cia010b Tapón de fibras de madera, de 122 mm de diámetro; factor de residuo 0.0355188
- colocación: mt07aco010c Ferralla elaborada en taller industrial con acero en barras corrugadas, UNE-EN 10080 B 500 S, de varios diámetros; factor de residuo 0.0075
- colocación: mt08var050 Alambre galvanizado para atar, de 1,30 mm de diámetro; factor de residuo 0.0038
- colocación: mt08cem011a Cemento Portland CEM II/B-L 32,5 R, color gris, en sacos, según UNE-EN 197-1; factor de residuo 0.01512
- colocación: mt01arg006 Arena de cantera, para hormigón preparado en obra; factor de residuo 0.003
- colocación: mt01arg007a Árido grueso homogeneizado, de tamaño máximo 10 mm; factor de residuo 0.00563977

## Recursos

**mt03bte010a** Ud Bloque de tierra comprimida (BTC) machihembrado con dos alveolos "ELEMENTALES"
Datos técnicos: Coste energético 13.828 MJ; Emisión de CO2 0.499 kg; Código LER 17 05 04; Masa del elemento 6.25 kg; Volumen 0.003906 m3
Residuos:
- embalaje: re170201 Madera. (componente de residuo); rendimiento 0.014 kg; Código LER 17 02 01; Masa del elemento 1 kg; Volumen 0.000909 m3
- embalaje: re170203 Plástico. (componente de residuo); rendimiento 0.005 kg; Código LER 17 02 03; Masa del elemento 1 kg; Volumen 0.001667 m3

**mt03bte020a** Ud Bloque en "U" de tierra comprimida (BTC) machihembrado con dos alveolos "ELEMENTALES"
Datos técnicos: Coste energético 9.709 MJ; Emisión de CO2 0.319 kg; Código LER 17 05 04; Masa del elemento 4 kg; Volumen 0.0025 m3
Residuos:
- embalaje: re170201 Madera; rendimiento 0.014 kg
- embalaje: re170203 Plástico; rendimiento 0.005 kg

**mt09mie010c** m³ Mortero de cal aérea
Datos técnicos: Coste energético 2376.000 MJ; Emisión de CO2 144.000 kg; Código LER 17 01 01; Masa del elemento 1800 kg; Volumen 1.2 m3

**mt16cia010b** Ud Tapón de fibras de madera, de 122 mm de diámetro
Datos técnicos: Coste energético 1.373 MJ; Emisión de CO2 0.033 kg; Código LER 17 06 04; Masa del elemento 0.133 kg; Volumen 0.000222 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt08aaa010a** m³ Agua
Datos técnicos: Coste energético 60.000 MJ; Emisión de CO2 30.000 kg

**mt08cem011a** kg Cemento Portland CEM II/B-L 32,5 R, color gris, en sacos, según UNE-EN 197-1
Datos técnicos: Coste energético 7.009 MJ; Emisión de CO2 0.899 kg; Código LER 17 01 01; Masa del elemento 1 kg; Volumen 0.000667 m3
Residuos:
- embalaje: re150101 Envases de papel y cartón. (componente de residuo); rendimiento 0.011 kg; Código LER 15 01 01; Masa del elemento 1 kg; Volumen 0.001333 m3
- embalaje: re170203 Plástico; rendimiento 0.002 kg

**mt01arg006** t Arena de cantera, para hormigón preparado en obra
Datos técnicos: Coste energético 75.000 MJ; Emisión de CO2 4.000 kg; Código LER 01 04 09; Masa del elemento 1000 kg; Volumen 0.625 m3

**mt01arg007a** t Árido grueso homogeneizado, de tamaño máximo 10 mm
Datos técnicos: Coste energético 75.000 MJ; Emisión de CO2 4.000 kg; Código LER 01 04 08; Masa del elemento 1000 kg; Volumen 0.666667 m3
