# Zuncho perimetral superior en muro de carga de fábrica armada de bloque de tierra comprimida (BTC), con barras de fibra de vidrio. Sistema "ELEMENTALES"

- Propiedad del archivo: CYPE Ingenieros S.A.
- Formato: FIEBDC-3/2016
- Programa: Generador de precios de la construcción. CYPE Ingenieros, S.A.
- Fecha: 03/10/2024
- Ámbito geográfico: Región de Murcia
- Divisa: EUR
- Costes indirectos: 3 %
- IVA: 21 %

## F Fachadas y particiones

### FN Muros bioclimáticos

#### FNB Hoja de fábrica de bloques de tierra comprimida (BTC)

**FNB031** m Zuncho perimetral superior en muro de carga de fábrica armada de bloque de tierra comprimida (BTC), con barras de fibra de vidrio. Sistema "ELEMENTALES".
Zuncho perimetral superior en muro simple de carga de fábrica armada de 15 cm de espesor, para revestir de bloque en "U" de tierra comprimida (BTC) machihembrado con dos alveolos "ELEMENTALES", de superficie rugosa, color marrón tierra, 30x9x15 cm, resistencia a compresión 4 N/mm², BTC 3, compuesto de tierras seleccionadas estabilizadas con cal hidráulica natural, recibida con mortero de cal aérea, arcilla y áridos seleccionados con granulometría de hasta 2 mm de diámetro, confeccionado en obra, "ELEMENTALES"; con refuerzo de barras corrugadas de fibra de vidrio, de 10 mm de diámetro y hormigón de relleno, preparado en obra, con mortero, compuesto por cal hidráulica natural, tipo NHL 3,5 y tipo NHL 5 y árido silíceo de machaqueo, de 2 a 5 mm de diámetro, vertido con medios manuales.
Incluye: Preparación del mortero. Colocación de los bloques. Colocación de las armaduras. Preparación del hormigón. Vertido, vibrado y curado del hormigón. Limpieza.
Criterio de medición de proyecto: Longitud medida según documentación gráfica de Proyecto.
Criterio de medición de obra: Se medirá la longitud realmente ejecutada según especificaciones de Proyecto.

| Código | Ud | Descripción | Rendimiento | Precio | Importe |
|---|---|---|---|---|---|
| mt03bte020a | Ud | Bloque en "U" de tierra comprimida (BTC) machihembrado con dos alveolos "ELEMENTALES", de superficie rugosa, color marrón tierra, 30x9x15 cm, resistencia a compresión 4 N/mm², BTC 3, compuesto de tierras seleccionadas estabilizadas con cal hidráulica natural, con propiedades bioclimáticas. Según UNE 41410. (material) | 3.465 | 1.1 | 3.812 |
| mt09mie010c | m³ | Mortero de cal aérea, arcilla y áridos seleccionados con granulometría de hasta 2 mm de diámetro, confeccionado en obra, "ELEMENTALES", suministrado en sacos Big Bag. (material) | 0.002 | 240 | 0.480 |
| mt16cia010b | Ud | Tapón de fibras de madera, de 122 mm de diámetro. (material) | 0.3 | 1.55 | 0.465 |
| mt07bfv010a | m | Barra corrugada de fibra de vidrio embebida en una matriz epoxi, de 10 mm de diámetro. (material) | 2 | 4.74 | 9.480 |
| mt16pdg012b | Ud | Brida de plástico, para atado de barras corrugadas de fibra de vidrio. (material) | 2 | 0.05 | 0.100 |
| mt08aaa010a | m³ | Agua. (material) | 0.004 | 1.5 | 0.006 |
| mt09rem220a | kg | Mortero, compuesto por cal hidráulica natural, tipo NHL 3,5 y tipo NHL 5, puzolanas, áridos seleccionados, aditivos y microfibras, resistencia a compresión 15 N/mm², con muy bajo contenido de sustancias orgánicas volátiles (VOC), M-15, según UNE-EN 998-2. (material) | 6.676 | 0.93 | 6.209 |
| mt01arg010a | m³ | Árido silíceo de machaqueo, de 2 a 5 mm de diámetro. (material) | 0.002 | 15.5 | 0.031 |
| mq06hor010 | h | Hormigonera eléctrica con una capacidad de amasado de 160 l. (maquinaria) | 0.004 | 3.45 | 0.014 |
| mo021 | h | Oficial 1ª construcción en trabajos de albañilería. (mano de obra) | 0.052 | 22.53 | 1.172 |
| mo114 | h | Peón ordinario construcción en trabajos de albañilería. (mano de obra) | 0.203 | 21.19 | 4.302 |
| mo043 | h | Oficial 1ª ferrallista. (mano de obra) | 0.018 | 23.46 | 0.422 |
| mo090 | h | Ayudante ferrallista. (mano de obra) | 0.018 | 22.67 | 0.408 |
| % | % | Costes directos complementarios | 2 % | 26.901 | 0.538 |
|  |  | Costes directos |  |  | 27.439 |

Residuos:
- colocación: mt03bte020a; factor de residuo 0.03
- colocación: mt09mie010c; factor de residuo 0.0198
- colocación: mt16cia010b Tapón de fibras de madera, de 122 mm de diámetro; factor de residuo 0.0355188
- colocación: mt16pdg012b Brida de plástico, para atado de barras corrugadas de fibra de vidrio; factor de residuo 0.07
- colocación: mt01arg010a Árido silíceo de machaqueo, de 2 a 5 mm de diámetro; factor de residuo 0.00826696

## Recursos

**mt03bte020a** Ud Bloque en "U" de tierra comprimida (BTC) machihembrado con dos alveolos "ELEMENTALES"
Datos técnicos: Coste energético 9.709 MJ; Emisión de CO2 0.319 kg; Código LER 17 05 04; Masa del elemento 4 kg; Volumen 0.0025 m3
Residuos:
- embalaje: re170201 Madera. (componente de residuo); rendimiento 0.014 kg; Código LER 17 02 01; Masa del elemento 1 kg; Volumen 0.000909 m3
- embalaje: re170203 Plástico. (componente de residuo); rendimiento 0.005 kg; Código LER 17 02 03; Masa del elemento 1 kg; Volumen 0.001667 m3

**mt09mie010c** m³ Mortero de cal aérea
Datos técnicos: Coste energético 2376.000 MJ; Emisión de CO2 144.000 kg; Código LER 17 01 01; Masa del elemento 1800 kg; Volumen 1.2 m3

**mt16cia010b** Ud Tapón de fibras de madera, de 122 mm de diámetro
Datos técnicos: Coste energético 1.373 MJ; Emisión de CO2 0.033 kg; Código LER 17 06 04; Masa del elemento 0.133 kg; Volumen 0.000222 m3

**mt07bfv010a** m Barra corrugada de fibra de vidrio embebida en una matriz epoxi, de 10 mm de diámetro
Datos técnicos: Coste energético 12.985 MJ; Emisión de CO2 0.518 kg
Residuos:
- embalaje: re170203 Plástico; rendimiento 0.001 kg

**mt16pdg012b** Ud Brida de plástico, para atado de barras corrugadas de fibra de vidrio
Datos técnicos: Coste energético 0.184 MJ; Emisión de CO2 0.009 kg; Código LER 17 02 03; Masa del elemento 0.0019 kg; Volumen 0.000003 m3

**mt08aaa010a** m³ Agua
Datos técnicos: Coste energético 60.000 MJ; Emisión de CO2 30.000 kg

**mt01arg010a** m³ Árido silíceo de machaqueo, de 2 a 5 mm de diámetro
Datos técnicos: Coste energético 146.250 MJ; Emisión de CO2 7.800 kg; Código LER 01 04 08; Masa del elemento 1950 kg; Volumen 1.3 m3
