# Revestimiento de frente de forjado con plaquetas cerámicas cara vista

- Propiedad del archivo: CYPE Ingenieros S.A.
- Formato: FIEBDC-3/2016
- Programa: Generador de precios de la construcción. CYPE Ingenieros, S.A.
- Fecha: 08/03/2024
- Ámbito geográfico: Región de Murcia
- Divisa: EUR
- Costes indirectos: 3 %
- IVA: 21 %

## F Fachadas y particiones

### FR Frentes de forjado

#### FRC De piezas cerámicas

**FRC015** m Revestimiento de frente de forjado con plaquetas cerámicas cara vista.
Revestimiento de frente de forjado de 30 cm de canto, con plaquetas cerámicas cara vista de elaboración mecánica, 24x5x3 cm, 0,6/ud. COLOCACIÓN: con mortero de alta adherencia y aditivo hidrófugo para impermeabilización de morteros u hormigones.
Incluye: Preparación de la superficie de apoyo. Colocación de las piezas por hiladas a nivel. Repaso de las juntas y limpieza del paramento.
Criterio de medición de proyecto: Longitud medida por su mayor desarrollo lineal, según documentación gráfica de Proyecto.
Criterio de medición de obra: Se medirá, por su mayor desarrollo lineal, la longitud realmente ejecutada según especificaciones de Proyecto, incluyendo la longitud que pudiera perderse en ingletes.

| Código | Ud | Descripción | Rendimiento | Precio | Importe |
|---|---|---|---|---|---|
| mt05mmq016t60 | Ud | Plaqueta cerámica cara vista de elaboración mecánica, 24x5x3 cm, 0,60€/ud. (material) | 20 | 0.6 | 12.000 |
| mt09moe020a | kg | Adhesivo cementoso mejorado de ligantes mixtos, C2 TE, para la colocación en capa gruesa de piezas cerámicas en paramentos verticales exteriores, según UNE-EN 12004 (material) | 1.05 | 0.53 | 0.557 |
| mt08adt010 | kg | Aditivo hidrófugo para impermeabilización de morteros u hormigones. (material) | 0.075 | 1.2 | 0.090 |
| mo021 | h | Oficial 1ª construcción en trabajos de albañilería. (mano de obra) | 0.249 | 22.53 | 5.610 |
| mo114 | h | Peón ordinario construcción en trabajos de albañilería. (mano de obra) | 0.249 | 21.19 | 5.276 |
| % | % | Costes directos complementarios | 3 % | 23.533 | 0.706 |
|  |  | Costes directos |  |  | 24.239 |

Residuos:
- colocación: mt05mmq016t60 Plaqueta cerámica cara vista de elaboración mecánica, 24x5x3 cm, 0,60€/ud; factor de residuo 0.0105
- colocación: mt09moe020a; factor de residuo 0.07
- colocación: mt08adt010 Aditivo hidrófugo para impermeabilización de morteros u hormigones; factor de residuo 0.055

## Recursos

**mt05mmq016t60** Ud Plaqueta cerámica cara vista de elaboración mecánica, 24x5x3 cm, 0,60€/ud
Datos técnicos: Coste energético 11.310 MJ; Emisión de CO2 0.157 kg; Código LER 17 01 02; Masa del elemento 0.62 kg; Volumen 0.000496 m3
Residuos:
- embalaje: re170201 Madera. (componente de residuo); rendimiento 0.005 kg; Código LER 17 02 01; Masa del elemento 1 kg; Volumen 0.000909 m3
- embalaje: re170203 Plástico. (componente de residuo); rendimiento 0.001 kg; Código LER 17 02 03; Masa del elemento 1 kg; Volumen 0.001667 m3

**mt09moe020a** kg Adhesivo cementoso mejorado de ligantes mixtos
Datos técnicos: Coste energético 3.871 MJ; Emisión de CO2 0.344 kg; Código LER 17 09 04; Masa del elemento 1 kg; Volumen 0.000667 m3
Residuos:
- embalaje: re170203 Plástico; rendimiento 0.003 kg

**mt08adt010** kg Aditivo hidrófugo para impermeabilización de morteros u hormigones
Datos técnicos: Coste energético 71.130 MJ; Emisión de CO2 2.824 kg; Código LER 17 09 04; Masa del elemento 1 kg; Volumen 0.000667 m3
Residuos:
- embalaje: re170203 Plástico; rendimiento 0.032 kg
