# Revestimiento de frente de forjado con plaquetas cerámicas con aislamiento, para revestir

- Propiedad del archivo: CYPE Ingenieros S.A.
- Formato: FIEBDC-3/2016
- Programa: Generador de precios de la construcción. CYPE Ingenieros, S.A.
- Fecha: 08/03/2024
- Ámbito geográfico: Región de Murcia
- Divisa: EUR
- Costes indirectos: 3 %
- IVA: 21 %

## F Fachadas y particiones

### FR Frentes de forjado

#### FRC De piezas cerámicas

**FRC018** m Revestimiento de frente de forjado con plaquetas cerámicas con aislamiento, para revestir.
Revestimiento de frente de forjado de 25 cm de canto, con plaquetas cerámicas con aislamiento de poliestireno expandido elastificado con grafito incorporado a la cara interior, 80x24x6,5 cm, para revestir. COLOCACIÓN: con mortero de cemento industrial, color gris, M-5, suministrado a granel.
Incluye: Colocación, aplomado, nivelación y alineación. Limpieza del paramento.
Criterio de medición de proyecto: Longitud medida por su mayor desarrollo lineal, según documentación gráfica de Proyecto.
Criterio de medición de obra: Se medirá, por su mayor desarrollo lineal, la longitud realmente ejecutada según especificaciones de Proyecto.

| Código | Ud | Descripción | Rendimiento | Precio | Importe |
|---|---|---|---|---|---|
| mt02bcr035g | Ud | Plaqueta cerámica con aislamiento de poliestireno expandido elastificado con grafito incorporado a la cara interior, 80x24x6,5 cm, para revestir. (material) | 1.23 | 9.11 | 11.205 |
| mt09mif010cb | t | Mortero industrial para albañilería, de cemento, color gris, categoría M-5 (resistencia a compresión 5 N/mm²), suministrado a granel, según UNE-EN 998-2. (material) | 0.002 | 50.2 | 0.100 |
| mt08aaa010a | m³ | Agua. (material) | 0.004 | 1.5 | 0.006 |
| mq06mms010 | h | Mezclador continuo con silo, para mortero industrial en seco, suministrado a granel. (maquinaria) | 0.006 | 1.94 | 0.012 |
| mo114 | h | Peón ordinario construcción en trabajos de albañilería. (mano de obra) | 0.121 | 21.19 | 2.564 |
| mo021 | h | Oficial 1ª construcción en trabajos de albañilería. (mano de obra) | 0.119 | 22.53 | 2.681 |
| % | % | Costes directos complementarios | 2 % | 16.568 | 0.331 |
|  |  | Costes directos |  |  | 16.899 |

Residuos:
- colocación: mt02bcr035g; factor de residuo 0.0126
- colocación: mt09mif010cb; factor de residuo 0.0189

## Recursos

**mt02bcr035g** Ud Plaqueta cerámica con aislamiento de poliestireno expandido elastificado con grafito incorporado a la cara interior
Datos técnicos: Coste energético 294.725 MJ; Emisión de CO2 10.479 kg; Código LER 17 01 02; Masa del elemento 6.8 kg; Volumen 0.00544 m3
Residuos:
- embalaje: re170201 Madera. (componente de residuo); rendimiento 0.017 kg; Código LER 17 02 01; Masa del elemento 1 kg; Volumen 0.000909 m3
- embalaje: re170203 Plástico. (componente de residuo); rendimiento 0.001 kg; Código LER 17 02 03; Masa del elemento 1 kg; Volumen 0.001667 m3

**mt09mif010cb** t Mortero industrial para albañilería
Datos técnicos: Coste energético 1960.000 MJ; Emisión de CO2 170.000 kg; Código LER 17 01 01; Masa del elemento 1000 kg; Volumen 0.666667 m3

**mt08aaa010a** m³ Agua
Datos técnicos: Coste energético 60.000 MJ; Emisión de CO2 30.000 kg
