# Sistema ETICS de aislamiento térmico por el exterior de fachadas. Revestimiento con piezas de gres porcelánico. Colocación en capa fina

- Propiedad del archivo: CYPE Ingenieros S.A.
- Formato: FIEBDC-3/2016
- Programa: Generador de precios de la construcción. CYPE Ingenieros, S.A.
- Fecha: 08/03/2024
- Ámbito geográfico: Región de Murcia
- Divisa: EUR
- Costes indirectos: 3 %
- IVA: 21 %

## F Fachadas y particiones

### FS Fachadas ETICS

#### FSC Revestimiento cerámico

**FSC010** m² Sistema ETICS de aislamiento térmico por el exterior de fachadas. Revestimiento con piezas de gres porcelánico. Colocación en capa fina.
Aislamiento térmico por el exterior de fachadas, con sistema ETICS, compuesto por: panel rígido de poliestireno expandido, según UNE-EN 13163, de superficie lisa y mecanizado lateral recto, de color blanco, de 60 mm de espesor, fijado al soporte con mortero, aplicado manualmente y fijaciones mecánicas con taco de expansión de polietileno con clavo de acero; dos capas de regularización, cada una de ellas compuesta por mortero, aplicado manualmente, armado con malla de fibra de vidrio, antiálcalis, de 5x4 mm de luz de malla, de 0,6 mm de espesor y de 160 g/m² de masa superficial, intercalando entre ambas una capa del mismo mortero para mejorar la adherencia, aplicada con llana dentada; fijación mecánica de la malla de fibra de vidrio al soporte con taco de expansión de polietileno con clavo de acero. Revestimiento con piezas de gres porcelánico esmaltado, acabado pulido, de 200x200x10 mm, gama media, capacidad de absorción de agua E<0,5%, grupo BIa, según UNE-EN 14411, acabado pulido, de 200x200x10 mm, gama media, capacidad de absorción de agua E<0,5%, grupo BIa, según UNE-EN 14411. COLOCACIÓN: en capa fina y mediante doble encolado con adhesivo cementoso mejorado, C2 TE S2, según UNE-EN 12004, altamente deformable, con deslizamiento reducido y tiempo abierto ampliado. REJUNTADO: con mortero de juntas cementoso mejorado, con absorción de agua reducida y resistencia elevada a la abrasión tipo CG 2 W A, color blanco, en juntas de 3 mm de espesor. Incluso crucetas de PVC, perfiles de arranque de aluminio, perfiles de cierre superior de aluminio, perfiles de esquina de PVC con malla, masilla selladora monocomponente y cordón de espuma de polietileno expandido de celdas cerradas para sellado de juntas, mermas y roturas.
Criterio de valoración económica: El precio incluye la ejecución de remates en los encuentros con paramentos y revestimientos u otros elementos recibidos en su superficie.
Incluye: Preparación de la superficie soporte. Colocación de la malla de arranque. Colocación del perfil de arranque. Corte y preparación del aislamiento. Colocación del aislamiento sobre el paramento. Lijado de toda la superficie. Colocación del resto de perfiles. Resolución de los puntos singulares. Aplicación del mortero base y colocación de la malla de fibra de vidrio en la capa de regularización. Replanteo de los niveles, de la disposición de piezas y de las juntas. Corte y cajeado de las piezas. Preparación y aplicación del material de colocación. Formación de juntas de movimiento. Colocación de las piezas. Rejuntado. Sellado de juntas. Eliminación y limpieza del material sobrante. Limpieza final de la fachada.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop080f | m | Perfil de arranque de aluminio, de 60 mm de anchura, con goterón, para nivelación y soporte de los paneles aislantes de los sistemas de aislamiento térmico por el exterior sobre la línea de zócalo. (material) | 0.17 | 4.81 | 0.818 |
| mt28mop085f | m | Perfil de cierre superior, de aluminio, de 60 mm de anchura, para coronación de los paneles aislantes de los sistemas de aislamiento térmico por el exterior. (material) | 0.17 | 18.42 | 3.131 |
| mt28mop030ca | kg | Mortero tipo GP W2, según UNE-EN 998-1, impermeable al agua de lluvia, permeable al vapor de agua y no propagador de la llama, para aplicar con llana, para adherir los paneles aislantes y como capa base, previo amasado con agua. (material) | 13.5 | 0.74 | 9.990 |
| mt16pep010ad | m² | Panel rígido de poliestireno expandido, según UNE-EN 13163, de superficie lisa y mecanizado lateral recto, de color blanco, de 60 mm de espesor, con resistencia al envejecimiento y permeable al vapor de agua, resistencia térmica 1,58 m²K/W, conductividad térmica 0,038 W/(mK), Euroclase E de reacción al fuego según UNE-EN 13501-1. (material) | 1.05 | 9.23 | 9.692 |
| mt16pep110m | Ud | Taco de expansión de polietileno, de 115 mm de longitud, con clavo de acero, para fijación de placas aislantes. (material) | 10 | 0.41 | 4.100 |
| mt28mop050a | m² | Malla de fibra de vidrio, antiálcalis, de 5x4 mm de luz de malla, de 0,6 mm de espesor, de 160 g/m² de masa superficial y de 1,1x50 m, para armar morteros. (material) | 2.2 | 1.61 | 3.542 |
| mt28mop070b | m | Perfil de esquina de PVC con malla, para refuerzo de cantos. (material) | 0.3 | 0.5 | 0.150 |
| mt09mcp007b | kg | Adhesivo cementoso mejorado, C2 TE S2, según UNE-EN 12004, altamente deformable, con deslizamiento reducido y tiempo abierto ampliado, color blanco, de dos componentes, a base de conglomerantes minerales, áridos seleccionados y resinas en dispersión, para la colocación en capa fina de piezas cerámicas, en revestimientos exteriores, especialmente en fachadas. (material) | 6.5 | 2.18 | 14.170 |
| mt19abp100ecba | m² | Piezas de gres porcelánico esmaltado, acabado pulido, de 200x200x10 mm, gama media, capacidad de absorción de agua E<0,5%, grupo BIa, según UNE-EN 14411. (material) | 1.05 | 16.54 | 17.367 |
| mt09mcp020lE | kg | Mortero de juntas cementoso mejorado, con absorción de agua reducida y resistencia elevada a la abrasión, tipo CG2 W A, según UNE-EN 13888, color blanco, para juntas de 2 a 15 mm, a base de cemento de alta resistencia, áridos seleccionados, aditivos especiales y pigmentos, con efecto antimoho, antiverdín y preventivo de las eflorescencias, hidrorrepelente, especial para rejuntado de todo tipo de piezas cerámicas y piedras naturales en zonas de proliferación de microorganismos. (material) | 0.5 | 1.43 | 0.715 |
| mt18acc100a | Ud | Kit de crucetas de PVC para garantizar un espesor de las juntas entre piezas de entre 1 y 20 mm, en revestimientos y pavimentos cerámicos. (material) | 0.35 | 2.4 | 0.840 |
| mt15bas010a | m | Cordón de polietileno expandido de celdas cerradas, de sección circular de 6 mm de diámetro, para el relleno de fondo de junta. (material) | 0.17 | 0.06 | 0.010 |
| mt15bas035a | Ud | Cartucho de masilla elastómera tixotrópica, monocomponente, a base de polímeros híbridos (MS), de color gris, de 600 ml, de alta adherencia, con elevadas propiedades elásticas, resistencia al envejecimiento y a los rayos UV, dureza Shore A aproximada de 25 y alargamiento en rotura > 600%, según UNE-EN ISO 11600. (material) | 0.02 | 8.24 | 0.165 |
| mo054 | h | Oficial 1ª montador de aislamientos. (mano de obra) | 0.1 | 23.16 | 2.316 |
| mo101 | h | Ayudante montador de aislamientos. (mano de obra) | 0.1 | 21.78 | 2.178 |
| mo024 | h | Oficial 1ª alicatador. (mano de obra) | 1.393 | 22.53 | 31.384 |
| mo062 | h | Ayudante alicatador. (mano de obra) | 0.995 | 21.78 | 21.671 |
| % | % | Costes directos complementarios | 2 % | 122.239 | 2.445 |
|  |  | Costes directos |  |  | 124.684 |

Residuos:
- colocación: mt28mop080f; factor de residuo 0.048
- colocación: mt28mop085f; factor de residuo 0.024
- colocación: mt28mop030ca; factor de residuo 0.07
- colocación: mt16pep010ad; factor de residuo 0.048
- colocación: mt28mop050a; factor de residuo 0.055
- colocación: mt28mop070b Perfil de esquina de PVC con malla, para refuerzo de cantos; factor de residuo 0.048
- colocación: mt09mcp007b; factor de residuo 0.061523
- colocación: mt19abp100ecba; factor de residuo 0.03493
- colocación: mt09mcp020lE; factor de residuo 0.07
- colocación: mt15bas010a; factor de residuo 0.044
- colocación: mt15bas035a; factor de residuo 0.06

## Recursos

**mt28mop080f** m Perfil de arranque de aluminio
Datos técnicos: Coste energético 45.264 MJ; Emisión de CO2 3.320 kg; Código LER 17 04 02; Masa del elemento 0.4 kg; Volumen 0.000267 m3
Residuos:
- embalaje: re170203 Plástico. (componente de residuo); rendimiento 0.005 kg; Código LER 17 02 03; Masa del elemento 1 kg; Volumen 0.001667 m3

**mt28mop085f** m Perfil de cierre superior
Datos técnicos: Coste energético 27.643 MJ; Emisión de CO2 2.016 kg; Código LER 17 04 02; Masa del elemento 0.24 kg; Volumen 0.00016 m3
Residuos:
- embalaje: re170203 Plástico; rendimiento 0.008 kg

**mt28mop030ca** kg Mortero tipo GP W2
Datos técnicos: Coste energético 2.251 MJ; Emisión de CO2 0.184 kg; Código LER 17 09 04; Masa del elemento 1 kg; Volumen 0.000667 m3
Residuos:
- embalaje: re170203 Plástico; rendimiento 0.003 kg

**mt16pep010ad** m² Panel rígido de poliestireno expandido
Datos técnicos: Coste energético 114.897 MJ; Emisión de CO2 4.015 kg; Código LER 17 06 04; Masa del elemento 1.2 kg; Volumen 0.002 m3
Residuos:
- embalaje: re170203 Plástico; rendimiento 0.024 kg

**mt16pep110m** Ud Taco de expansión de polietileno, de 115 mm de longitud, con clavo de acero, para fijación de placas aislantes
Datos técnicos: Coste energético 6.984 MJ; Emisión de CO2 0.423 kg
Residuos:
- embalaje: re150101 Envases de papel y cartón. (componente de residuo); rendimiento 0.09 kg; Código LER 15 01 01; Masa del elemento 1 kg; Volumen 0.001333 m3
- embalaje: re170203 Plástico; rendimiento 0.045 kg

**mt28mop050a** m² Malla de fibra de vidrio
Datos técnicos: Coste energético 13.504 MJ; Emisión de CO2 0.664 kg; Código LER 17 02 03; Masa del elemento 0.16 kg; Volumen 0.000267 m3
Residuos:
- embalaje: re170203 Plástico; rendimiento 0.024 kg

**mt28mop070b** m Perfil de esquina de PVC con malla, para refuerzo de cantos
Datos técnicos: Coste energético 11.900 MJ; Emisión de CO2 0.855 kg; Código LER 17 02 03; Masa del elemento 0.2 kg; Volumen 0.000333 m3
Residuos:
- embalaje: re170203 Plástico; rendimiento 0.005 kg

**mt09mcp007b** kg Adhesivo cementoso mejorado
Datos técnicos: Coste energético 3.871 MJ; Emisión de CO2 0.344 kg; Código LER 17 09 04; Masa del elemento 1 kg; Volumen 0.000667 m3
Residuos:
- embalaje: re170203 Plástico; rendimiento 0.003 kg

**mt19abp100ecba** m² Piezas de gres porcelánico esmaltado
Datos técnicos: Coste energético 269.190 MJ; Emisión de CO2 13.222 kg; Código LER 17 01 03; Masa del elemento 23 kg; Volumen 0.0184 m3
Residuos:
- embalaje: re150101 Envases de papel y cartón; rendimiento 0.184 kg
- embalaje: re170201 Madera. (componente de residuo); rendimiento 0.024 kg; Código LER 17 02 01; Masa del elemento 1 kg; Volumen 0.000909 m3

**mt09mcp020lE** kg Mortero de juntas cementoso mejorado
Datos técnicos: Coste energético 7.725 MJ; Emisión de CO2 0.576 kg; Código LER 17 09 04; Masa del elemento 1 kg; Volumen 0.000667 m3
Residuos:
- embalaje: re150101 Envases de papel y cartón; rendimiento 0.02 kg
- embalaje: re170201 Madera; rendimiento 0.005 kg
- embalaje: re170203 Plástico; rendimiento 0.008 kg

**mt15bas010a** m Cordón de polietileno expandido de celdas cerradas
Datos técnicos: Coste energético 9.134 MJ; Emisión de CO2 0.057 kg; Código LER 17 02 03; Masa del elemento 0.027 kg; Volumen 0.000045 m3
Residuos:
- embalaje: re170201 Madera; rendimiento 0.04 kg

**mt15bas035a** Ud Cartucho de masilla elastómera tixotrópica
Datos técnicos: Coste energético 113.498 MJ; Emisión de CO2 5.521 kg; Código LER 17 09 04; Masa del elemento 0.72 kg; Volumen 0.00048 m3
Residuos:
- embalaje: re170203 Plástico; rendimiento 0.1 kg
