# Zócalo para sistema ETICS "MAPEI SPAIN" de aislamiento térmico por el exterior de fachadas

- Propiedad del archivo: CYPE Ingenieros S.A.
- Formato: FIEBDC-3/2016
- Programa: Generador de precios de la construcción. CYPE Ingenieros, S.A.
- Fecha: 08/03/2024
- Ámbito geográfico: Región de Murcia
- Divisa: EUR
- Costes indirectos: 3 %
- IVA: 21 %

## F Fachadas y particiones

### FS Fachadas ETICS

#### FSM Revestimiento continuo mineral o sintético

**FSM086** m² Zócalo para sistema ETICS "MAPEI SPAIN" de aislamiento térmico por el exterior de fachadas.
Zócalo para sistema Mapetherm EPS "MAPEI SPAIN", con ETE 10/0025, con los paneles aislantes enterrados, compuesto por: panel rígido de poliestireno expandido, Mapetherm EPS "MAPEI SPAIN", de superficie lisa, mecanizado lateral recto y con propagación retardada de la llama, de color blanco, de 60 mm de espesor, fijado al soporte con mortero cementoso monocomponente de grano grueso Mapetherm AR1 GG "MAPEI SPAIN", color gris y fijaciones mecánicas con taco de expansión de polipropileno, con clavo de acero cincado Mapetherm Fix 80 E "MAPEI SPAIN"; capa de regularización de mortero cementoso monocomponente de grano grueso Mapetherm AR1 GG "MAPEI SPAIN", color gris, armado con malla de fibra de vidrio antiálcalis, Mapetherm Net "MAPEI SPAIN", de 4,15x3,8 mm de luz de malla y de 150 g/m² de masa superficial; capa de impermeabilización mediante mortero cementoso impermeabilizante flexible bicomponente Mapelastic Zero "MAPEI SPAIN", color gris; capa drenante con lámina drenante de estructura nodular de polietileno de alta densidad (PEAD/HDPE), con nódulos de 7,5 mm de altura, resistencia a la compresión 150 kN/m² según UNE-EN ISO 604, capacidad de drenaje 5 l/(s·m) y masa nominal 0,5 kg/m², colocada sobre el aislamiento; capa de acabado de revestimiento reforzado con fibras sintéticas Silexcolor Tonachino "MAPEI SPAIN", acabado fratasado, de color a elegir, gama A, sobre imprimación reguladora de la absorción Silexcolor Base Coat "MAPEI SPAIN", de color a elegir, gama A.
Criterio de valoración económica: El precio incluye la ejecución de remates en los encuentros con paramentos y revestimientos u otros elementos recibidos en su superficie.
Incluye: Preparación de la superficie soporte. Corte y preparación del aislamiento. Colocación del aislamiento sobre el paramento. Resolución de los puntos singulares. Aplicación del mortero base y colocación de la malla de fibra de vidrio en la capa de regularización. Aplicación del impermeabilizante. Colocación de la lámina drenante. Formación de juntas. Aplicación de la capa de acabado.
Criterio de medición de proyecto: Superficie medida según documentación gráfica de Proyecto.
Criterio de medición de obra: Se medirá la superficie realmente ejecutada según especificaciones de Proyecto.

| Código | Ud | Descripción | Rendimiento | Precio | Importe |
|---|---|---|---|---|---|
| mt28mam010b | kg | Mortero cementoso monocomponente de grano grueso tipo GP CSIV W2 T2, según UNE-EN 998-1 Mapetherm AR1 GG "MAPEI SPAIN", color gris, con propiedades tixotrópicas, de endurecimiento sin retracción y baja viscosidad, para aplicar con llana, para adherir los paneles aislantes y como capa base, previo amasado con agua. (material) | 10.6 | 0.72 | 7.632 |
| mt16pem010c | m² | Panel rígido de poliestireno expandido, Mapetherm EPS "MAPEI SPAIN", de superficie lisa, mecanizado lateral recto y con propagación retardada de la llama, de color blanco, de 60 mm de espesor, según UNE-EN 13163, resistencia térmica 1,88 m²K/W, conductividad térmica 0,034 W/(mK), Euroclase E de reacción al fuego según UNE-EN 13501-1. (material) | 1.05 | 16.63 | 17.462 |
| mt16pem020cc | Ud | Taco de expansión de polipropileno, Mapetherm Fix 80 E "MAPEI SPAIN", de 130 mm de longitud, con clavo de acero cincado, para fijación de paneles aislantes. (material) | 6 | 0.39 | 2.340 |
| mt28mam040a | m² | Malla de fibra de vidrio antiálcalis, Mapetherm Net "MAPEI SPAIN", de 4,15x3,8 mm de luz de malla, de 150 g/m² de masa superficial y de 1x50 m, para armar morteros. (material) | 1.1 | 1.9 | 2.090 |
| mt28mam095a | kg | Mortero cementoso impermeabilizante flexible bicomponente Mapelastic Zero "MAPEI SPAIN", color gris, compuesto de cemento, áridos seleccionados, aditivos especiales y polímeros sintéticos en dispersión acuosa, con resistencia a los rayos UV, a los sulfatos, a los cloruros, al dióxido de carbono y a las sales de deshielo, como protección frente a la humedad por capilaridad e infiltraciones de agua de lluvia. (material) | 1.7 | 4.13 | 7.021 |
| mt14gdo010a | m² | Lámina drenante de estructura nodular de polietileno de alta densidad (PEAD/HDPE), con nódulos de 7,5 mm de altura, resistencia a la compresión 150 kN/m² según UNE-EN ISO 604, capacidad de drenaje 5 l/(s·m) y masa nominal 0,5 kg/m². (material) | 0.2 | 2.09 | 0.418 |
| mt28mam050cb | l | Imprimación reguladora de la absorción Silexcolor Base Coat "MAPEI SPAIN", de color a elegir, gama A, a base de silicato potásico modificado en dispersión acuosa, cuarzo microgranular y cargas minerales seleccionadas, transpirable, para aplicar con brocha, rodillo o pistola. (material) | 0.125 | 6.27 | 0.784 |
| mt28mam060q | kg | Revestimiento reforzado con fibras sintéticas Silexcolor Tonachino "MAPEI SPAIN", acabado fratasado, de color a elegir, gama A, con un tamaño máximo de partícula de 1,2 mm, compuesto de silicato potásico modificado, pigmentos resistentes a los rayos UV y cargas minerales seleccionadas, permeable al vapor de agua y con resistencia al envejecimiento, a la helada y a las sales de deshielo, para aplicar con llana. Según UNE-EN 15824. (material) | 1.05 | 6.09 | 6.395 |
| mo054 | h | Oficial 1ª montador de aislamientos. (mano de obra) | 0.1 | 23.16 | 2.316 |
| mo101 | h | Ayudante montador de aislamientos. (mano de obra) | 0.1 | 21.78 | 2.178 |
| mo039 | h | Oficial 1ª revocador. (mano de obra) | 0.597 | 22.53 | 13.450 |
| mo079 | h | Ayudante revocador. (mano de obra) | 0.597 | 21.78 | 13.003 |
| mo032 | h | Oficial 1ª aplicador de productos impermeabilizantes. (mano de obra) | 0.1 | 22.53 | 2.253 |
| mo070 | h | Ayudante aplicador de productos impermeabilizantes. (mano de obra) | 0.1 | 21.78 | 2.178 |
| % | % | Costes directos complementarios | 2 % | 79.520 | 1.590 |
|  |  | Costes directos |  |  | 81.110 |

Residuos:
- colocación: mt28mam010b; factor de residuo 0.0063
- colocación: mt16pem010c; factor de residuo 0.024
- colocación: mt28mam040a; factor de residuo 0.055
- colocación: mt28mam095a; factor de residuo 0.0066
- colocación: mt14gdo010a; factor de residuo 0.07
- colocación: mt28mam050cb; factor de residuo 0.0563119
- colocación: mt28mam060q; factor de residuo 0.0066

## Recursos

**mt28mam010b** kg Mortero cementoso monocomponente de grano grueso tipo GP CSIV W2 T2
Datos técnicos: Coste energético 8.384 MJ; Emisión de CO2 0.544 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt16pem010c** m² Panel rígido de poliestireno expandido
Datos técnicos: Coste energético 168.822 MJ; Emisión de CO2 5.816 kg; Código LER 17 06 04; Masa del elemento 1.8 kg; Volumen 0.003 m3
Residuos:
- embalaje: re170203 Plástico; rendimiento 0.034 kg

**mt16pem020cc** Ud Taco de expansión de polipropileno
Datos técnicos: Coste energético 9.017 MJ; Emisión de CO2 0.410 kg
Residuos:
- embalaje: re150101 Envases de papel y cartón; rendimiento 0.072 kg

**mt28mam040a** m² Malla de fibra de vidrio antiálcalis
Datos técnicos: Coste energético 12.806 MJ; Emisión de CO2 0.630 kg; Código LER 17 02 03; Masa del elemento 0.15 kg; Volumen 0.00025 m3
Residuos:
- embalaje: re170203 Plástico; rendimiento 0.024 kg

**mt28mam095a** kg Mortero cementoso impermeabilizante flexible bicomponente Mapelastic Zero "MAPEI SPAIN"
Datos técnicos: Coste energético 3.898 MJ; Emisión de CO2 0.362 kg; Código LER 17 01 01; Masa del elemento 1 kg; Volumen 0.000667 m3
Residuos:
- embalaje: re150101 Envases de papel y cartón; rendimiento 0.014 kg

**mt14gdo010a** m² Lámina drenante de estructura nodular de polietileno de alta densidad (PEAD/HDPE)
Datos técnicos: Coste energético 53.284 MJ; Emisión de CO2 2.646 kg; Código LER 17 02 03; Masa del elemento 0.5 kg; Volumen 0.000833 m3
Residuos:
- embalaje: re170203 Plástico; rendimiento 0.05 kg

**mt28mam050cb** l Imprimación reguladora de la absorción Silexcolor Base Coat "MAPEI SPAIN"
Datos técnicos: Coste energético 33.818 MJ; Emisión de CO2 1.491 kg; Código LER 17 09 04; Masa del elemento 1.6 kg; Volumen 0.001067 m3
Residuos:
- embalaje: re150104 Envases metálicos. (componente de residuo); rendimiento 0.045 kg; Código LER 15 01 04; Masa del elemento 1 kg; Volumen 0.001667 m3

**mt28mam060q** kg Revestimiento reforzado con fibras sintéticas Silexcolor Tonachino "MAPEI SPAIN"
Datos técnicos: Coste energético 3.340 MJ; Emisión de CO2 0.250 kg; Código LER 17 01 01; Masa del elemento 1 kg; Volumen 0.000667 m3
