# Sistema ETICS Rhonatherm "PINTURAS ISAVAL" de aislamiento térmico por el exterior de fachadas

- Propiedad del archivo: CYPE Ingenieros S.A.
- Formato: FIEBDC-3/2016
- Programa: Generador de precios de la construcción. CYPE Ingenieros, S.A.
- Fecha: 08/03/2024
- Ámbito geográfico: Región de Murcia
- Divisa: EUR
- Costes indirectos: 3 %
- IVA: 21 %

## F Fachadas y particiones

### FS Fachadas ETICS

#### FSM Revestimiento continuo mineral o sintético

**FSM090** m² Sistema ETICS Rhonatherm "PINTURAS ISAVAL" de aislamiento térmico por el exterior de fachadas.
Aislamiento térmico por el exterior de fachadas, con el sistema Rhonatherm "PINTURAS ISAVAL", con ETE 12/0151, compuesto por: panel rígido de poliestireno expandido, Panel EPS Rhonatherm "PINTURAS ISAVAL", de color blanco, de 60 mm de espesor, fijado al soporte con mortero cementoso Rhona T-700 "PINTURAS ISAVAL", color gris, aplicado manualmente y fijaciones mecánicas con taco de expansión de polipropileno con espiga roscada de nylon reforzado con fibra de vidrio H3 "PINTURAS ISAVAL"; capa de regularización de mortero cementoso Rhona T-700 "PINTURAS ISAVAL", color gris, aplicado manualmente, armado con malla de fibra de vidrio antiálcalis, Rhonamesh T-150 "PINTURAS ISAVAL", de 3,5x3,8 mm de luz de malla, de 160 g/m² de masa superficial y 0,52 mm de espesor; capa de acabado de mortero acrílico, Reviquarz G-15 "PINTURAS ISAVAL", aplicado manualmente, acabado fratasado texturado, color blanco, sobre imprimación acrílica, reguladora de la absorción Reviquarz Primer "PINTURAS ISAVAL", color blanco. Incluso perfiles de arranque "PINTURAS ISAVAL", de aluminio, perfiles para formación de goterones "PINTURAS ISAVAL", de PVC con malla, perfiles de esquina "PINTURAS ISAVAL", de PVC con malla, perfiles de cierre lateral "PINTURAS ISAVAL", de aluminio, sellador de juntas a base de poliuretano silanizado Rhona S-400 "PINTURAS ISAVAL" y espuma de poliuretano monocomponente para sellado de juntas.
Criterio de valoración económica: El precio incluye la ejecución de remates en los encuentros con paramentos y revestimientos u otros elementos recibidos en su superficie.
Incluye: Preparación de la superficie soporte. Colocación del perfil de arranque. Corte y preparación del aislamiento. Colocación del aislamiento sobre el paramento. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mav200c | m | Perfil de arranque "PINTURAS ISAVAL", de aluminio, de 60 mm de anchura, con goterón, para nivelación y soporte de los paneles aislantes de los sistemas de aislamiento térmico por el exterior sobre la línea de zócalo; incluso kit de fijación para perfil. (material) | 0.17 | 7.68 | 1.306 |
| mt28mav010a | kg | Mortero cementoso Rhona T-700 "PINTURAS ISAVAL", color gris, compuesto de cemento, áridos seleccionados y resinas sintéticas, impermeable al agua de lluvia y permeable al vapor de agua, para aplicar con llana dentada, para adherir los paneles aislantes y como capa base, previo amasado con agua. (material) | 11.5 | 1.31 | 15.065 |
| mt16pev010c | m² | Panel rígido de poliestireno expandido, Panel EPS Rhonatherm "PINTURAS ISAVAL", de color blanco, de 60 mm de espesor, según UNE-EN 13163, resistencia térmica 1,62 m²K/W, conductividad térmica 0,037 W/(mK), Euroclase E de reacción al fuego según UNE-EN 13501-1. (material) | 1.05 | 12.97 | 13.619 |
| mt16pev100c | Ud | Taco de expansión de polipropileno con espiga roscada de nylon reforzado con fibra de vidrio, H3 "PINTURAS ISAVAL", de 95 mm de longitud, para fijación de paneles aislantes. (material) | 6 | 0.29 | 1.740 |
| mt28mav030a | m² | Malla de fibra de vidrio antiálcalis, Rhonamesh T-150 "PINTURAS ISAVAL", de 3,5x3,8 mm de luz de malla, de 160 g/m² de masa superficial, 0,52 mm de espesor y de 1x50 m, para armar morteros. (material) | 1.1 | 1.94 | 2.134 |
| mt28mav240 | m | Perfil de PVC con malla de fibra de vidrio antiálcalis, "PINTURAS ISAVAL", para formación de goterones. (material) | 0.17 | 4 | 0.680 |
| mt28mav220 | m | Perfil de esquina "PINTURAS ISAVAL", de PVC, con malla de fibra de vidrio antiálcalis incorporada a cada lado del perfil, para refuerzo de cantos. (material) | 0.3 | 1.04 | 0.312 |
| mt28mav230c | m | Perfil de cierre lateral "PINTURAS ISAVAL", de aluminio, de 60 mm de anchura. (material) | 0.3 | 7.2 | 2.160 |
| mt28mav020y | l | Imprimación acrílica, reguladora de la absorción Reviquarz Primer "PINTURAS ISAVAL", color blanco, permeable al vapor de agua y con resistencia a los álcalis y al dióxido de carbono, para aplicar con brocha, rodillo o pistola. (material) | 0.308 | 4.5 | 1.386 |
| mt28mav040ea | kg | Mortero acrílico, Reviquarz G-15 "PINTURAS ISAVAL", acabado fratasado texturado, color blanco, con un tamaño máximo de partícula de 1,5 mm, impermeable al agua de lluvia, permeable al vapor de agua y con resistencia a los rayos UV, a los álcalis y a la intemperie, para aplicar con llana, según UNE-EN 1504-2. (material) | 2.5 | 2.87 | 7.175 |
| mt15sja060a | Ud | Aerosol de 750 cm³ de espuma de poliuretano monocomponente, de entre 18 y 25 kg/m³ de densidad, conductividad térmica 0,03 W/(mK), estable de -40°C a 90°C, para aplicar con pistola, para el relleno de fondo de junta. (material) | 0.083 | 25.51 | 2.117 |
| mt28mav300a | Ud | Cartucho de 300 cm³ de sellador de juntas, a base de poliuretano silanizado, Rhona S-400 "PINTURAS ISAVAL", con resistencia al envejecimiento, a la intemperie y a los agentes químicos, dureza Shore A aproximada de 50, según UNE-EN ISO 868 y elongación a rotura >= 300%, según UNE-EN ISO 8339. (material) | 0.5 | 14.04 | 7.020 |
| mo054 | h | Oficial 1ª montador de aislamientos. (mano de obra) | 0.1 | 23.16 | 2.316 |
| mo101 | h | Ayudante montador de aislamientos. (mano de obra) | 0.1 | 21.78 | 2.178 |
| mo039 | h | Oficial 1ª revocador. (mano de obra) | 0.597 | 22.53 | 13.450 |
| mo079 | h | Ayudante revocador. (mano de obra) | 0.597 | 21.78 | 13.003 |
| % | % | Costes directos complementarios | 2 % | 85.661 | 1.713 |
|  |  | Costes directos |  |  | 87.374 |

Residuos:
- colocación: mt28mav200c; factor de residuo 0.048
- colocación: mt28mav010a; factor de residuo 0.0066
- colocación: mt16pev010c; factor de residuo 0.0357378
- colocación: mt28mav030a; factor de residuo 0.055
- colocación: mt28mav240 Perfil de PVC con malla de fibra de vidrio antiálcalis, "PINTURAS ISAVAL", para formación de goterones; factor de residuo 0.048
- colocación: mt28mav220; factor de residuo 0.048
- colocación: mt28mav020y; factor de residuo 0.06
- colocación: mt28mav040ea; factor de residuo 0.056964
- colocación: mt15sja060a; factor de residuo 0.012
- colocación: mt28mav300a; factor de residuo 0.03

## Recursos

**mt28mav200c** m Perfil de arranque "PINTURAS ISAVAL"
Datos técnicos: Coste energético 45.264 MJ; Emisión de CO2 3.320 kg; Código LER 17 04 02; Masa del elemento 0.4 kg; Volumen 0.000267 m3
Residuos:
- embalaje: re170203 Plástico. (componente de residuo); rendimiento 0.005 kg; Código LER 17 02 03; Masa del elemento 1 kg; Volumen 0.001667 m3

**mt28mav010a** kg Mortero cementoso Rhona T-700 "PINTURAS ISAVAL"
Datos técnicos: Coste energético 8.478 MJ; Emisión de CO2 0.662 kg; Código LER 17 01 01; Masa del elemento 1 kg; Volumen 0.000667 m3
Residuos:
- embalaje: re150101 Envases de papel y cartón. (componente de residuo); rendimiento 0.014 kg; Código LER 15 01 01; Masa del elemento 1 kg; Volumen 0.001333 m3

**mt16pev010c** m² Panel rígido de poliestireno expandido
Datos técnicos: Coste energético 168.348 MJ; Emisión de CO2 5.792 kg; Código LER 17 06 04; Masa del elemento 1.8 kg; Volumen 0.003 m3
Residuos:
- embalaje: re170203 Plástico; rendimiento 0.029 kg

**mt16pev100c** Ud Taco de expansión de polipropileno con espiga roscada de nylon reforzado con fibra de vidrio
Datos técnicos: Coste energético 3.536 MJ; Emisión de CO2 0.197 kg
Residuos:
- embalaje: re150101 Envases de papel y cartón; rendimiento 0.072 kg

**mt28mav030a** m² Malla de fibra de vidrio antiálcalis
Datos técnicos: Coste energético 13.504 MJ; Emisión de CO2 0.664 kg; Código LER 17 02 03; Masa del elemento 0.16 kg; Volumen 0.000267 m3
Residuos:
- embalaje: re170203 Plástico; rendimiento 0.024 kg

**mt28mav240** m Perfil de PVC con malla de fibra de vidrio antiálcalis, "PINTURAS ISAVAL", para formación de goterones
Datos técnicos: Coste energético 11.900 MJ; Emisión de CO2 0.855 kg; Código LER 17 02 03; Masa del elemento 0.2 kg; Volumen 0.000333 m3
Residuos:
- embalaje: re170203 Plástico; rendimiento 0.005 kg

**mt28mav220** m Perfil de esquina "PINTURAS ISAVAL"
Datos técnicos: Coste energético 11.900 MJ; Emisión de CO2 0.855 kg; Código LER 17 02 03; Masa del elemento 0.2 kg; Volumen 0.000333 m3
Residuos:
- embalaje: re170203 Plástico; rendimiento 0.005 kg

**mt28mav020y** l Imprimación acrílica
Datos técnicos: Coste energético 101.982 MJ; Emisión de CO2 3.879 kg; Código LER 17 09 04; Masa del elemento 1.35 kg; Volumen 0.0009 m3
Residuos:
- embalaje: re150104 Envases metálicos. (componente de residuo); rendimiento 0.042 kg; Código LER 15 01 04; Masa del elemento 1 kg; Volumen 0.001667 m3

**mt28mav040ea** kg Mortero acrílico
Datos técnicos: Coste energético 15.053 MJ; Emisión de CO2 0.575 kg; Código LER 17 09 04; Masa del elemento 1 kg; Volumen 0.000667 m3
Residuos:
- embalaje: re170203 Plástico; rendimiento 0.003 kg

**mt15sja060a** Ud Aerosol de 750 cm³ de espuma de poliuretano monocomponente
Datos técnicos: Coste energético 4.764 MJ; Emisión de CO2 0.240 kg; Código LER 17 06 04; Masa del elemento 0.016 kg; Volumen 0.000027 m3
Residuos:
- embalaje: re150104 Envases metálicos; rendimiento 0.25 kg

**mt28mav300a** Ud Cartucho de 300 cm³ de sellador de juntas
Datos técnicos: Coste energético 82.959 MJ; Emisión de CO2 4.049 kg; Código LER 17 09 04; Masa del elemento 0.441 kg; Volumen 0.000294 m3
Residuos:
- embalaje: re170203 Plástico; rendimiento 0.2 kg
